# Montacargas

- Propiedad del archivo: CYPE INGENIEROS, S.A.
- Formato: FIEBDC-3/2002
- Ámbito geográfico: Colombia
- Divisa: COP
- Costes indirectos: 3.00 %
- Gastos generales: 13.00 %
- Beneficio industrial: 6.00 %
- IVA: 16.00 %

## I Instalaciones

### IT Transporte

#### ITC Montacargas

**ITC010** Ud Montacargas.
Montacargas hidráulico para 1000 kg, de 6 detenidas (6 m), de 2x2 m de plataforma, con guías y un pistón. Totalmente montado, conexionado y probado.
Incluye: Replanteo. Instalación del montacargas. Conexionado con la red eléctrica.
Criterio de medición de proyecto: Número de unidades previstas, según documentación gráfica de Proyecto.
Criterio de medición de obra: Se medirá el número de unidades realmente ejecutadas según especificaciones de Proyecto.

| Código | Ud | Descripción | Rendimiento | Precio | Importe |
|---|---|---|---|---|---|
| mt39mch010ee | Ud | Montacargas hidráulico para 1000 kg, de 6 detenidas (6 m), de 2x2 m de plataforma, con guías y un pistón. (material) | 1.000 | 106660721.88 | 106660721.88 |
| mo016 | h | Oficial 1ª instalador de aparatos elevadores. (mano de obra) | 63.551 | 26179.17 | 1663712.43 |
| mo085 | h | Ayudante instalador de aparatos elevadores. (mano de obra) | 63.551 | 19008.41 | 1208003.46 |
| % | % | Herramienta menor | 2 % | 109532437.77 | 2190648.76 |
|  |  | Costes directos |  |  | 111723086.53 |
