# Montacargas

- Propiedad del archivo: CYPE INGENIEROS, S.A.
- Formato: FIEBDC-3/2002
- Ámbito geográfico: Colombia
- Divisa: COP
- Costes indirectos: 3.00 %
- Gastos generales: 13.00 %
- Beneficio industrial: 6.00 %
- IVA: 16.00 %

## I Instalaciones

### IT Transporte

#### ITC Montacargas

**ITC010** Ud Montacargas.
Montacargas hidráulico para 2000 kg, de 6 detenidas (6 m), de 2,85x5,1 m de plataforma, con guías y dos pistones. Totalmente montado, conexionado y probado.
Incluye: Replanteo. Instalación del montacargas. Conexionado con la red eléctrica.
Criterio de medición de proyecto: Número de unidades previstas, según documentación gráfica de Proyecto.
Criterio de medición de obra: Se medirá el número de unidades realmente ejecutadas según especificaciones de Proyecto.

| Código | Ud | Descripción | Rendimiento | Precio | Importe |
|---|---|---|---|---|---|
| mt39mch010ge | Ud | Montacargas hidráulico para 2000 kg, de 6 detenidas (6 m), de 2,85x5,1 m de plataforma, con guías y dos pistones. (material) | 1.000 | 187864349.98 | 187864349.98 |
| mo016 | h | Oficial 1ª instalador de aparatos elevadores. (mano de obra) | 111.638 | 26179.17 | 2922590.18 |
| mo085 | h | Ayudante instalador de aparatos elevadores. (mano de obra) | 111.751 | 19008.41 | 2124208.83 |
| % | % | Herramienta menor | 2 % | 192911148.99 | 3858222.98 |
|  |  | Costes directos |  |  | 196769371.97 |
