# Terminal de ventilación, para cubierta

- Propiedad del archivo: CYPE INGENIEROS, S.A.
- Formato: FIEBDC-3/2002
- Ámbito geográfico: Colombia
- Divisa: COP
- Costes indirectos: 3.00 %
- Gastos generales: 13.00 %
- Beneficio industrial: 6.00 %
- IVA: 16.00 %

## I Instalaciones

### IV Ventilación

#### IVM Ventilación mecánica

**IVM029** Ud Terminal de ventilación, para cubierta.
Terminal de ventilación, para cubierta, de 1159 mm de longitud, color negro, para ducto de salida de 125 mm de diámetro.
Incluye: Replanteo. Colocación.
Criterio de medición de proyecto: Número de unidades previstas, según documentación gráfica de Proyecto.
Criterio de medición de obra: Se medirá el número de unidades realmente ejecutadas según especificaciones de Proyecto.

| Código | Ud | Descripción | Rendimiento | Precio | Importe |
|---|---|---|---|---|---|
| mt42wol052a | Ud | Terminal de ventilación, para cubierta, de 1159 mm de longitud, color negro, para ducto de salida de 125 mm de diámetro. (material) | 1.000 | 679080.29 | 679080.29 |
| mo005 | h | Oficial 1ª instalador de climatización. (mano de obra) | 0.169 | 27359.16 | 4623.70 |
| mo104 | h | Ayudante instalador de climatización. (mano de obra) | 0.169 | 19865.18 | 3357.22 |
| % | % | Herramienta menor | 2 % | 687061.21 | 13741.22 |
|  |  | Costes directos |  |  | 700802.43 |
