# Purificador de aire

- Propiedad del archivo: CYPE INGENIEROS, S.A.
- Formato: FIEBDC-3/2002
- Ámbito geográfico: Colombia
- Divisa: COP
- Costes indirectos: 3.00 %
- Gastos generales: 13.00 %
- Beneficio industrial: 6.00 %
- IVA: 16.00 %

## I Instalaciones

### IV Ventilación

#### IVP Purificadores de aire

**IVP010** Ud Purificador de aire.
Purificador de aire, caudal de aire entre 200 y 1200 m³/h, consumo eléctrico entre 18 y 275 W, presión sonora (medida a 1 m de distancia) 34 dBA para un caudal de aire de 700 m³/h, dimensiones 2354x712x508 mm, peso 218 kg, alimentación monofásica (230V/50Hz), cable de alimentación de 3 m, filtro de aire ePM1 65% (F7), filtro de aire HEPA H14, indicador de cambio de filtro, salida de aire a 2,3 m de altura para evitar corrientes desagradables, función boost para intensificar la circulación de aire y detector de presencia. Totalmente montado, conexionado y puesto en marcha por la empresa instaladora para la comprobación de su correcto funcionamiento.
Incluye: Replanteo de la unidad. Colocación y fijación de la unidad.
Criterio de medición de proyecto: Número de unidades previstas, según documentación gráfica de Proyecto.
Criterio de medición de obra: Se medirá el número de unidades realmente ejecutadas según especificaciones de Proyecto.

| Código | Ud | Descripción | Rendimiento | Precio | Importe |
|---|---|---|---|---|---|
| mt42wol080a | Ud | Purificador de aire, caudal de aire entre 200 y 1200 m³/h, consumo eléctrico entre 18 y 275 W, presión sonora (medida a 1 m de distancia) 34 dBA para un caudal de aire de 700 m³/h, dimensiones 2354x712x508 mm, peso 218 kg, alimentación monofásica (230V/50Hz), cable de alimentación de 3 m, filtro de aire ePM1 65% (F7), filtro de aire HEPA H14, indicador de cambio de filtro, salida de aire a 2,3 m de altura para evitar corrientes desagradables, función boost para intensificar la circulación de aire y detector de presencia. (material) | 1.000 | 3150019.51 | 3150019.51 |
| mo011 | h | Oficial 1ª montador. (mano de obra) | 0.339 | 27359.16 | 9274.76 |
| mo080 | h | Ayudante montador. (mano de obra) | 0.339 | 19903.05 | 6747.13 |
| % | % | Herramienta menor | 2 % | 3166041.40 | 63320.83 |
|  |  | Costes directos |  |  | 3229362.23 |
