# Puerta corredera para garaje, de acero galvanizado

- Propiedad del archivo: CYPE INGENIEROS, S.A.
- Formato: FIEBDC-3/2002
- Ámbito geográfico: Colombia
- Divisa: COP
- Costes indirectos: 3.00 %
- Gastos generales: 13.00 %
- Beneficio industrial: 6.00 %
- IVA: 16.00 %

## L Carpintería, closets, cerrajería, vidrios y protecciones solares

### LG Puertas de garaje

#### LGA De acero

**LGA020** Ud Puerta corredera para garaje, de acero galvanizado.
Puerta corredera suspendida de una hoja para garaje, formada por lámina plegada de acero galvanizado de textura acanalada, 400x200 cm, con apertura automática. Incluso material de conexionado eléctrico y equipo de automatismo recibido a obra para apertura y cierre automático de puerta.
Incluye: Colocación y fijación de los perfiles guía. Instalación de la puerta de garaje. Montaje del sistema de apertura. Montaje del sistema de accionamiento. Conexionado eléctrico. Repaso y engrase de mecanismos y guías. Puesta en marcha.
Criterio de medición de proyecto: Número de unidades previstas, según documentación gráfica de Proyecto.
Criterio de medición de obra: Se medirá el número de unidades realmente ejecutadas según especificaciones de Proyecto.

| Código | Ud | Descripción | Rendimiento | Precio | Importe |
|---|---|---|---|---|---|
| mt26pgc010j | Ud | Puerta corredera suspendida de una hoja para garaje, formada por lámina plegada de acero galvanizado de textura acanalada, 400x200 cm, sistema de desplazamiento colgado, con guía inferior, topes, cubreguía, tiraderas, conectores, cerradura de contacto, elementos de fijación a obra y demás accesorios necesarios. (material) | 1.000 | 4542888.22 | 4542888.22 |
| mt26egm010hd | Ud | Equipo de motorización para apertura y cierre automático, para puerta de garaje corredera de hasta 1000 kg de peso. (material) | 1.000 | 1332471.32 | 1332471.32 |
| mt26egm012 | Ud | Accesorios (cerradura, pulsador, emisor, receptor y fotocélula) para automatización de puerta de garaje. (material) | 1.000 | 752599.54 | 752599.54 |
| op00ato010 |  | Atornillador. | 1.000 | 0.00 | 0.00 |
| op00tal010 |  | Taladro. | 1.000 | 0.00 | 0.00 |
| op00amo010 |  | Amoladora o radial. | 1.000 | 0.00 | 0.00 |
| mo020 | h | Oficial 1ª obra blanca. (mano de obra) | 0.711 | 25476.92 | 18114.09 |
| mo113 | h | Peón de obra blanca. (mano de obra) | 0.711 | 18348.75 | 13045.96 |
| mo018 | h | Oficial 1ª cerrajero. (mano de obra) | 1.659 | 25810.78 | 42820.08 |
| mo059 | h | Ayudante cerrajero. (mano de obra) | 1.659 | 19080.89 | 31655.20 |
| mo003 | h | Maestro electricista. (mano de obra) | 5.644 | 26179.17 | 147755.24 |
| % | % | Herramienta menor | 2 % | 6881349.65 | 137626.99 |
|  |  | Costes directos |  |  | 7018976.64 |
