# Impermeabilización de pared medianera con revestimiento impermeabilizante de placas conformadas

- Propiedad del archivo: CYPE INGENIEROS, S.A.
- Formato: FIEBDC-3/2002
- Ámbito geográfico: Colombia
- Divisa: COP
- Costes indirectos: 3.00 %
- Gastos generales: 13.00 %
- Beneficio industrial: 6.00 %
- IVA: 16.00 %

## N Aislamientos e impermeabilizaciones

### NI Impermeabilizaciones

#### NIT Revestimientos impermeabilizantes

**NIT020** m² Impermeabilización de pared medianera con revestimiento impermeabilizante de placas conformadas.
Impermeabilización de pared medianera de hasta 12 m de altura con revestimiento impermeabilizante de placas asfálticas 10 ondas, de perfil ondulado y color negro, a base de fibras minerales y vegetales saturadas con una emulsión bituminosa a altas temperaturas, disposición de las placas en hiladas solapadas, fijadas a la pared medianera directamente sobre el soporte con tornillos galvanizados; y remate perimetral de plancha galvanizada esmaltada, de varios colores.
Incluye: Preparación y limpieza del soporte. Corte y presentación de las placas del revestimiento impermeabilizante. Colocación de las placas. Resolución del perímetro interior y exterior del elemento. Sujeción de las placas. Repasos y limpieza.
Criterio de medición de proyecto: Superficie medida según documentación gráfica de Proyecto.
Criterio de medición de obra: Se medirá la superficie realmente ejecutada según especificaciones de Proyecto.

| Código | Ud | Descripción | Rendimiento | Precio | Importe |
|---|---|---|---|---|---|
| mt13lpo010e | m² | Placa asfáltica 10 ondas, de perfil ondulado y color negro, a base de fibras minerales y vegetales saturadas con una emulsión bituminosa a altas temperaturas. (material) | 1.100 | 22285.69 | 24514.26 |
| mt13lps030 | Ud | Tornillo galvanizado con chazo de plástico y arandela plomo/hierro, para fijación de placas sobre soporte cerámico. (material) | 6.000 | 269.02 | 1614.12 |
| mt13lps020 | m | Remate perimetral de plancha galvanizada esmaltada, de varios colores. (material) | 0.400 | 5219.13 | 2087.65 |
| mo052 | h | Oficial 1ª montador de sistemas de fachadas prefabricadas. (mano de obra) | 0.169 | 27359.16 | 4623.70 |
| mo099 | h | Ayudante montador de sistemas de fachadas prefabricadas. (mano de obra) | 0.169 | 19903.05 | 3363.62 |
| % | % | Herramienta menor | 2 % | 36203.35 | 724.07 |
|  |  | Costes directos |  |  | 36927.42 |
