# Encuentro de faldón con chimeneas o ductos de ventilación

- Propiedad del archivo: CYPE INGENIEROS, S.A.
- Formato: FIEBDC-3/2002
- Ámbito geográfico: Colombia
- Divisa: COP
- Costes indirectos: 3.00 %
- Gastos generales: 13.00 %
- Beneficio industrial: 6.00 %
- IVA: 16.00 %

## Q Cubiertas

### QR Remates

#### QRE Encuentros

**QRE010** Ud Encuentro de faldón con chimeneas o ductos de ventilación.
Encuentro de faldón de tejado con chimeneas o ductos de ventilación, de dimensiones 200x60 cm, en cubierta inclinada, impermeabilización con banda autoadhesiva de plomo, de 100 cm de anchura protegida con perfil de lámina de acero galvanizado, fijado al paramento con tornillos.
Incluye: Colocación de la banda autoadhesiva. Fijación del perfil metálico. Sellado de juntas.
Criterio de medición de proyecto: Número de unidades previstas, según documentación gráfica de Proyecto.
Criterio de medición de obra: Se medirá el número de unidades realmente ejecutadas según especificaciones de Proyecto.

| Código | Ud | Descripción | Rendimiento | Precio | Importe |
|---|---|---|---|---|---|
| mt13eur130b | m | Banda autoadhesiva de plomo, de 100 cm de anchura; para la impermeabilización de encuentros. (material) | 15.200 | 484450.85 | 7363652.92 |
| mt15acc020c | m | Perfil de lámina de acero galvanizado, espesor 0,8 mm, desarrollo 300 mm, y 2 pliegues. (material) | 5.200 | 10955.64 | 56969.33 |
| mt26aaa240be | Ud | Chazo de nylon con tornillo de cabeza avellanada, de acero galvanizado, de 8 mm de diámetro y 80 mm de longitud. (material) | 21.000 | 1357.12 | 28499.52 |
| mt15sja020a | Ud | Cartucho de masilla de poliuretano, de 310 cm³. (material) | 0.884 | 37718.70 | 33343.33 |
| mo011 | h | Oficial 1ª montador. (mano de obra) | 0.273 | 26179.17 | 7146.91 |
| mo080 | h | Ayudante montador. (mano de obra) | 0.273 | 19044.65 | 5199.19 |
| % | % | Herramienta menor | 2 % | 7494811.20 | 149896.22 |
|  |  | Costes directos |  |  | 7644707.42 |
