# Cobertura de tejas de concreto

- Propiedad del archivo: CYPE INGENIEROS, S.A.
- Formato: FIEBDC-3/2002
- Ámbito geográfico: Colombia
- Divisa: COP
- Costes indirectos: 3.00 %
- Gastos generales: 13.00 %
- Beneficio industrial: 6.00 %
- IVA: 16.00 %

## Q Cubiertas

### QU Componentes de cubiertas inclinadas y curvas

#### QUH De tejas de concreto

**QUH030** m² Cobertura de tejas de concreto.
Cobertura de tejas de concreto, perfil árabe, color rojo, 42x33 cm, recibidas con mortero de cemento, confeccionado en obra, dosificación 1:8, directamente sobre la superficie regularizada del faldón, en cubierta inclinada, con una pendiente mayor del 25%.
Criterio de valoración económica: El precio no incluye la resolución de puntos singulares ni las piezas especiales de la cobertura.
Incluye: Colocación de las tejas recibidas con mortero.
Criterio de medición de proyecto: Superficie del faldón medida en verdadera magnitud, según documentación gráfica de Proyecto.
Criterio de medición de obra: Se medirá, en verdadera magnitud, la superficie realmente ejecutada según especificaciones de Proyecto.

| Código | Ud | Descripción | Rendimiento | Precio | Importe |
|---|---|---|---|---|---|
| mt08aaa010a | m³ | Agua. (material) | 0.018 | 4983.82 | 89.71 |
| mt01arg005a | t | Arena de cantera, para mortero preparado en obra. (material) | 0.157 | 61711.01 | 9688.63 |
| mt08cem000d | kg | Cemento gris en sacos. (material) | 18.000 | 734.29 | 13217.22 |
| mt13thh010a | Ud | Teja de concreto, perfil árabe, color rojo, 42x33 cm. (material) | 11.000 | 3525.07 | 38775.77 |
| mt13tac100 | kg | Pigmento para mortero. (material) | 0.081 | 20570.34 | 1666.20 |
| mq06hor010 | h | Concretera eléctrica con una capacidad de amasado de 160 l. (maquinaria) | 0.063 | 11514.56 | 725.42 |
| mo020 | h | Oficial 1ª obra blanca. (mano de obra) | 0.553 | 36735.58 | 20314.78 |
| mo113 | h | Peón de obra blanca. (mano de obra) | 0.277 | 26456.35 | 7328.41 |
| % | % | Herramienta menor | 2 % | 91806.14 | 1836.12 |
|  |  | Costes directos |  |  | 93642.26 |
