# Punto singular para cubierta inclinada de zinc

- Propiedad del archivo: CYPE INGENIEROS, S.A.
- Formato: FIEBDC-3/2002
- Ámbito geográfico: Colombia
- Divisa: COP
- Costes indirectos: 3.00 %
- Gastos generales: 13.00 %
- Beneficio industrial: 6.00 %
- IVA: 16.00 %

## Q Cubiertas

### QU Componentes de cubiertas inclinadas y curvas

#### QUZ De bandejas de zinc

**QUZ011** m Punto singular para cubierta inclinada de zinc.
Borde perimetral para cubierta inclinada con una pendiente mayor del 5%, con lámina plegada de zinc, de 0,7 mm de espesor, 35 cm de desarrollo y 4 pliegues. Incluso accesorios de fijación de las piezas a la cobertura y masilla de base neutra monocomponente, para sellado de juntas.
Incluye: Replanteo y colocación del remate. Fijación mecánica.
Criterio de medición de proyecto: Longitud medida según documentación gráfica de Proyecto, incrementada en 5 cm a cada lado.
Criterio de medición de obra: Se medirá la longitud realmente ejecutada según especificaciones de Proyecto, incluyendo las entregas en los apoyos.

| Código | Ud | Descripción | Rendimiento | Precio | Importe |
|---|---|---|---|---|---|
| mt13ccz030ij | m | Lámina plegada de zinc, de 0,7 mm de espesor, 35 cm de desarrollo y 4 pliegues, para borde perimetral. (material) | 1.000 | 24054.81 | 24054.81 |
| mt13ccg030d | Ud | Tornillo autorroscante de 6,5x130 mm de acero galvanizado, con arandela. (material) | 6.000 | 932.97 | 5597.82 |
| mt21vva011 | l | Masilla de base neutra monocomponente, para sellado de juntas; para aplicar con pistola. (material) | 0.025 | 37881.80 | 947.05 |
| mo051 | h | Oficial 1ª pailero. (mano de obra) | 0.236 | 26179.17 | 6178.28 |
| mo098 | h | Ayudante pailero. (mano de obra) | 0.118 | 19044.65 | 2247.27 |
| % | % | Herramienta menor | 2 % | 39025.23 | 780.50 |
|  |  | Costes directos |  |  | 39805.73 |
