# Piezas especiales para cubierta inclinada de zinc

- Propiedad del archivo: CYPE INGENIEROS, S.A.
- Formato: FIEBDC-3/2002
- Ámbito geográfico: Colombia
- Divisa: COP
- Costes indirectos: 3.00 %
- Gastos generales: 13.00 %
- Beneficio industrial: 6.00 %
- IVA: 16.00 %

## Q Cubiertas

### QU Componentes de cubiertas inclinadas y curvas

#### QUZ De bandejas de zinc

**QUZ012** Ud Piezas especiales para cubierta inclinada de zinc.
Sombrerete, de zinc, acabado natural, de 120 mm de diámetro y 260 mm de altura, superficie de las aberturas de ventilación de 110 cm², para cubierta inclinada. Colocación en obra: con fijaciones mecánicas.
Incluye: Replanteo y colocación de las piezas especiales. Fijación mecánica.
Criterio de medición de proyecto: Número de unidades previstas, según documentación gráfica de Proyecto.
Criterio de medición de obra: Se medirá el número de unidades realmente ejecutadas según especificaciones de Proyecto.

| Código | Ud | Descripción | Rendimiento | Precio | Importe |
|---|---|---|---|---|---|
| mt42sva950A | Ud | Sombrerete, de zinc, acabado natural, de 120 mm de diámetro y 260 mm de altura, superficie de las aberturas de ventilación de 110 cm², para cubierta inclinada, con accesorios de fijación de las piezas a la cobertura. (material) | 1.000 | 263564.83 | 263564.83 |
| mo051 | h | Oficial 1ª pailero. (mano de obra) | 0.213 | 37753.36 | 8041.47 |
| mo098 | h | Ayudante pailero. (mano de obra) | 0.106 | 27459.10 | 2910.66 |
| % | % | Herramienta menor | 2 % | 274516.96 | 5490.34 |
|  |  | Costes directos |  |  | 280007.30 |
