# Imprimación antioxidante sobre superficie de acero galvanizado o metal no férreo

- Propiedad del archivo: CYPE INGENIEROS, S.A.
- Formato: FIEBDC-3/2002
- Ámbito geográfico: Colombia
- Divisa: COP
- Costes indirectos: 3.00 %
- Gastos generales: 13.00 %
- Beneficio industrial: 6.00 %
- IVA: 16.00 %

## R Revestimientos

### RN Pinturas sobre soporte metálico

#### RNI Imprimaciones

**RNI020** m² Imprimación antioxidante sobre superficie de acero galvanizado o metal no férreo.
Aplicación manual de una mano de imprimación fosfocromatante de un solo componente, color gris, acabado mate, a base de resinas de butiral de polivinilo modificado, pigmentos antioxidantes exentos de cromatos, pigmentos extendedores y disolvente formulado a base de una mezcla de hidrocarburos, alcoholes y disolvente cetónico (rendimiento: 0,057 l/m²), sobre cerrajería interior de acero galvanizado o metal no férreo.
Incluye: Preparación y limpieza de la superficie soporte. Aplicación de una mano de imprimación.
Criterio de medición de proyecto: Superficie medida según documentación gráfica de Proyecto, sin descontar huecos, considerando la superficie que encierran, definida por sus dimensiones máximas, por una sola cara.
Criterio de medición de obra: Se medirá la superficie realmente ejecutada según especificaciones de Proyecto, por una sola cara, considerando la superficie que encierran, definida por sus dimensiones máximas.

| Código | Ud | Descripción | Rendimiento | Precio | Importe |
|---|---|---|---|---|---|
| mt27pfi202a | l | Imprimación fosfocromatante de un solo componente, color gris, acabado mate, a base de resinas de butiral de polivinilo modificado, pigmentos antioxidantes exentos de cromatos, pigmentos extendedores y disolvente formulado a base de una mezcla de hidrocarburos, alcoholes y disolvente cetónico, para aplicar con brocha o pistola sobre superficies metálicas. (material) | 0.057 | 40359.84 | 2300.51 |
| mo038 | h | Maestro pintor. (mano de obra) | 0.076 | 26625.25 | 2023.52 |
| mo076 | h | Ayudante pintor. (mano de obra) | 0.076 | 19903.05 | 1512.63 |
| % | % | Herramienta menor | 2 % | 5836.66 | 116.73 |
|  |  | Costes directos |  |  | 5953.39 |
