# Pintura de dos componentes a base de resina epoxi

- Propiedad del archivo: CYPE INGENIEROS, S.A.
- Formato: FIEBDC-3/2002
- Ámbito geográfico: Colombia
- Costes indirectos: 0.03 %
- Gastos generales: 13.00 %
- Beneficio industrial: 6.00 %
- IVA: 16.00 %

## R Revestimientos

### RO Pinturas para uso específico

#### ROO Tratamientos de suelos

**ROO010** m² Pintura de dos componentes a base de resina epoxi, de alta resistencia, Epomor NF "REVETÓN", incoloro, acabado brillante, aplicado en dos manos (rendimiento: 0,105 l/m² cada mano), sobre superficies exteriores de concreto o de mortero autonivelante, en suelos de garajes (sin incluir la preparación del soporte).
Suministro y aplicación de pintura sobre superficies exteriores de concreto o de mortero autonivelante, para uso en suelos de garajes, mediante la aplicación con rodillo de pelo corto o pistola air-less de una primera mano de pintura de dos componentes a base de resina epoxi, de alta resistencia, Epomor NF "REVETÓN", incoloro, acabado brillante, diluida con un 10% de disolvente E "REVETÓN", a base de una mezcla de hidrocarburos aromáticos, y una segunda mano del mismo producto diluida con un 5% de disolvente, (rendimiento: 0,105 l/m² cada mano). Incluso parte proporcional de limpieza de la superficie soporte y preparación de la mezcla. Sin incluir la preparación del soporte.
Incluye: Limpieza general de la superficie soporte. Preparación de la mezcla. Aplicación de dos manos de acabado.
Criterio de medición de proyecto: Superficie medida según documentación gráfica de Proyecto, con el mismo criterio que el soporte base.
Criterio de medición de obra: Se medirá la superficie realmente ejecutada según especificaciones de Proyecto, con el mismo criterio que el soporte base.

| Código | Ud | Descripción | Rendimiento | Precio | Importe |
|---|---|---|---|---|---|
| mt27pir620c | l | Pintura de dos componentes a base de resina epoxi, de alta resistencia, Epomor NF "REVETÓN", incoloro, acabado brillante, aplicado con brocha, rodillo o pistola. (material) | 0.210 | 22.73 | 4.77 |
| mt27war120a | l | Disolvente E "REVETÓN", a base de una mezcla de hidrocarburos aromáticos, alcoholes y ésteres, para productos epoxi. (material) | 0.021 | 5.34 | 0.11 |
| op00tal020 |  | Taladro con batidora. | 1.000 | 0.00 | 0.00 |
| mo037 | h | Maestro pintor. (mano de obra) | 0.101 | 4.41 | 0.45 |
| mo071 | h | Ayudante pintor. (mano de obra) | 0.101 | 3.00 | 0.30 |
| % | % | Costes directos complementarios | 2 % | 5.63 | 0.11 |
|  |  | Costes directos |  |  | 5.74 |
