# Pintura de poliuretano alifático, en industria con solicitaciones químicas

- Propiedad del archivo: CYPE INGENIEROS, S.A.
- Formato: FIEBDC-3/2002
- Ámbito geográfico: Colombia
- Divisa: COP
- Costes indirectos: 3.00 %
- Gastos generales: 13.00 %
- Beneficio industrial: 6.00 %
- IVA: 16.00 %

## R Revestimientos

### RO Pinturas para uso específico

#### ROQ Industrias con solicitaciones químicas

**ROQ020** m² Pintura de poliuretano alifático, en industria con solicitaciones químicas.
Aplicación manual de una mano de pintura para interior y exterior, a base de poliuretano alifático, color a elegir, acabado brillante, textura lisa, (rendimiento: 0,15 kg/m² cada mano), previa aplicación de una mano de pintura para interior y exterior, a base de poliuretano alifático, acabado brillante, diluida con un 10 a 15% de diluyente; sobre superficie soporte de concreto, en industria con solicitaciones químicas.
Incluye: Limpieza general de la superficie soporte. Preparación de la mezcla. Aplicación de una mano de fondo. Aplicación de una mano de acabado.
Criterio de medición de proyecto: Superficie medida según documentación gráfica de Proyecto, con el mismo criterio que el soporte base.
Criterio de medición de obra: Se medirá la superficie realmente ejecutada según especificaciones de Proyecto, con el mismo criterio que el soporte base.

| Código | Ud | Descripción | Rendimiento | Precio | Importe |
|---|---|---|---|---|---|
| mt27ppp010ra | kg | Pintura para interior y exterior, de dos componentes a base de poliuretano alifático, color a elegir, acabado brillante, textura lisa, resistente a la intemperie y a la abrasión; para aplicar con brocha, rodillo o pistola. (material) | 0.150 | 43182.74 | 6477.41 |
| mt27ppp020c | kg | Pintura para interior y exterior, de dos componentes a base de poliuretano alifático, acabado brillante, textura lisa, resistente a la intemperie y a la abrasión; para aplicar con brocha, rodillo o pistola. (material) | 0.143 | 37318.94 | 5336.61 |
| mt27pxp050b | kg | Diluyente, a base de disolventes orgánicos. (material) | 0.008 | 30326.87 | 242.61 |
| op00tal020 |  | Taladro con batidora. | 1.000 | 0.00 | 0.00 |
| mo038 | h | Maestro pintor. (mano de obra) | 0.186 | 25476.92 | 4738.71 |
| mo076 | h | Ayudante pintor. (mano de obra) | 0.186 | 19044.65 | 3542.30 |
| % | % | Herramienta menor | 2 % | 20337.64 | 406.75 |
|  |  | Costes directos |  |  | 20744.39 |
