# Perfil de aluminio recubierto con madera de Roble Ahumado Natural Bisel, Pro-lama Level "BUTECH", para junta de muro divisorio (para uniones en desnivel)

- Propiedad del archivo: CYPE INGENIEROS, S.A.
- Formato: FIEBDC-3/2002
- Ámbito geográfico: Colombia
- Divisa: COP
- Costes indirectos: 3.00 %
- Gastos generales: 13.00 %
- Beneficio industrial: 6.00 %
- IVA: 16.00 %

## R Revestimientos

### RS Pisos

#### RSM De madera

**RSM060** m Perfil de aluminio recubierto con madera de Roble Ahumado Natural Bisel, Pro-lama Level "BUTECH", para junta de muro divisorio (para uniones en desnivel).
Suministro y colocación de perfil de aluminio recubierto con madera de Roble Ahumado Natural Bisel, Pro-lama Level "BUTECH", usado en junta de muro divisorio (para uniones en desnivel).
Incluye: Replanteo de las piezas según su longitud. Corte de las piezas. Fijación de las piezas.
Criterio de medición de proyecto: Longitud medida según documentación gráfica de Proyecto.
Criterio de medición de obra: Se medirá la longitud realmente ejecutada según especificaciones de Proyecto.

| Código | Ud | Descripción | Rendimiento | Precio | Importe |
|---|---|---|---|---|---|
| mt18jrb110dk | m | Perfil tipo junta Pro-lama Level "BUTECH" de aluminio recubierto con madera de Roble Ahumado Natural Bisel, para juntas a distinto nivel en pisos de madera. (material) | 1.050 | 50212.33 | 52722.95 |
| mo025 | h | Oficial 1ª instalador de pisos de madera. (mano de obra) | 0.168 | 16464.20 | 2765.99 |
| % | % | Herramienta menor | 3 % | 55488.94 | 1664.67 |
|  |  | Costes directos |  |  | 57153.61 |
