# Perfil de aluminio recubierto con madera de Roble Natural Bisel, Pro-lama Fin "BUTECH", para junta perimetral

- Propiedad del archivo: CYPE INGENIEROS, S.A.
- Formato: FIEBDC-3/2002
- Ámbito geográfico: Colombia
- Divisa: COP
- Costes indirectos: 3.00 %
- Gastos generales: 13.00 %
- Beneficio industrial: 6.00 %
- IVA: 16.00 %

## R Revestimientos

### RS Pisos

#### RSM De madera

**RSM060** m Perfil de aluminio recubierto con madera de Roble Natural Bisel, Pro-lama Fin "BUTECH", para junta perimetral.
Suministro y colocación de perfil de aluminio recubierto con madera de Roble Natural Bisel, Pro-lama Fin "BUTECH", usado en junta perimetral.
Incluye: Replanteo de las piezas según su longitud. Corte de las piezas. Fijación de las piezas.
Criterio de medición de proyecto: Longitud medida según documentación gráfica de Proyecto.
Criterio de medición de obra: Se medirá la longitud realmente ejecutada según especificaciones de Proyecto.

| Código | Ud | Descripción | Rendimiento | Precio | Importe |
|---|---|---|---|---|---|
| mt18jrb110al | m | Perfil tipo junta Pro-lama Fin "BUTECH" de aluminio recubierto con madera de Roble Natural Bisel, para remates finales en pisos de madera. (material) | 1.050 | 57741.59 | 60628.67 |
| mo025 | h | Oficial 1ª instalador de pisos de madera. (mano de obra) | 0.168 | 16464.20 | 2765.99 |
| % | % | Herramienta menor | 3 % | 63394.66 | 1901.84 |
|  |  | Costes directos |  |  | 65296.50 |
