# Lavamanos sobre mesón, de arcilla refractaria

- Propiedad del archivo: CYPE INGENIEROS, S.A.
- Formato: FIEBDC-3/2002
- Ámbito geográfico: Colombia
- Divisa: COP
- Costes indirectos: 3.00 %
- Gastos generales: 13.00 %
- Beneficio industrial: 6.00 %
- IVA: 16.00 %

## S Señalización y equipamiento

### SA Aparatos sanitarios

#### SAL Lavamanos

**SAL003** Ud Lavamanos sobre mesón, de arcilla refractaria.
Lavamanos rectangular sobre mesón, de arcilla refractaria, acabado termoesmaltado, color blanco, de 550x400x158 mm, con válvula de desagüe de latón cromado, con sifón botella compacto para el ahorro de espacio en muebles de baño, de polipropileno color blanco. Incluso juego de fijación y silicona para sellado de juntas.
Criterio de valoración económica: El precio no incluye el mesón ni la grifería.
Incluye: Replanteo. Colocación y fijación del aparato. Montaje del desagüe. Conexión a la red de evacuación. Comprobación de su correcto funcionamiento. Sellado de juntas.
Criterio de medición de proyecto: Número de unidades previstas, según documentación gráfica de Proyecto.
Criterio de medición de obra: Se medirá el número de unidades realmente colocadas según especificaciones de Proyecto.

| Código | Ud | Descripción | Rendimiento | Precio | Importe |
|---|---|---|---|---|---|
| mt30svg016a | Ud | Lavamanos rectangular sobre mesón, de arcilla refractaria, acabado termoesmaltado, color blanco, de 550x400x158 mm, con elementos de fijación y plantilla de montaje. (material) | 1.000 | 1230427.55 | 1230427.55 |
| mt30asg030a | Ud | Válvula de desagüe de latón cromado, de 50 mm de longitud. (material) | 1.000 | 397278.27 | 397278.27 |
| mt30asg060a | Ud | Sifón botella compacto para el ahorro de espacio en muebles de baño, de polipropileno color blanco, con salida de 32 mm de diámetro exterior, para lavamanos, con juntas y codo con tuerca de unión. (material) | 1.000 | 285472.82 | 285472.82 |
| mt30www005 | Ud | Cartucho de 300 ml de silicona ácida monocomponente, fungicida, para sellado de juntas en ambientes húmedos. (material) | 0.012 | 43881.99 | 526.58 |
| mo008 | h | Oficial 1ª plomero. (mano de obra) | 1.242 | 26179.17 | 32514.53 |
| % | % | Herramienta menor | 2 % | 1946219.75 | 38924.40 |
|  |  | Costes directos |  |  | 1985144.15 |
