# Lavamanos sobre mesón, de porcelana sanitaria

- Propiedad del archivo: CYPE INGENIEROS, S.A.
- Formato: FIEBDC-3/2002
- Ámbito geográfico: Colombia
- Divisa: COP
- Costes indirectos: 3.00 %
- Gastos generales: 13.00 %
- Beneficio industrial: 6.00 %
- IVA: 16.00 %

## S Señalización y equipamiento

### SA Aparatos sanitarios

#### SAL Lavamanos

**SAL005** Ud Lavamanos sobre mesón, de porcelana sanitaria.
Lavamanos de porcelana sanitaria, sobre mesón, gama media, color blanco, de 450x385 mm, y desagüe, color blanco. Incluso juego de fijación y silicona para sellado de juntas.
Criterio de valoración económica: El precio no incluye el mesón ni la grifería.
Incluye: Replanteo. Colocación y fijación del aparato. Montaje del desagüe. Conexión a la red de evacuación. Comprobación de su correcto funcionamiento. Sellado de juntas.
Criterio de medición de proyecto: Número de unidades previstas, según documentación gráfica de Proyecto.
Criterio de medición de obra: Se medirá el número de unidades realmente colocadas según especificaciones de Proyecto.

| Código | Ud | Descripción | Rendimiento | Precio | Importe |
|---|---|---|---|---|---|
| mt30lps040dc | Ud | Lavamanos de porcelana sanitaria, sobre mesón, gama media, color blanco, de 450x385 mm, con juego de fijación. (material) | 1.000 | 834284.37 | 834284.37 |
| mt36www005b | Ud | Acoplamiento a pared acodado con plafón, de PVC, serie B, color blanco, para evacuación de aguas residuales (a baja y alta temperatura) en el interior de los edificios, enlace mixto de 1 1/4"x40 mm de diámetro, con válvula de desagüe. (material) | 1.000 | 29457.25 | 29457.25 |
| mt30www005 | Ud | Cartucho de 300 ml de silicona ácida monocomponente, fungicida, para sellado de juntas en ambientes húmedos. (material) | 0.012 | 43881.99 | 526.58 |
| mo008 | h | Oficial 1ª plomero. (mano de obra) | 1.242 | 26179.17 | 32514.53 |
| % | % | Herramienta menor | 2 % | 896782.73 | 17935.65 |
|  |  | Costes directos |  |  | 914718.38 |
