# Lavamanos bajo mesón, de porcelana sanitaria

- Propiedad del archivo: CYPE INGENIEROS, S.A.
- Formato: FIEBDC-3/2002
- Ámbito geográfico: Colombia
- Divisa: COP
- Costes indirectos: 3.00 %
- Gastos generales: 13.00 %
- Beneficio industrial: 6.00 %
- IVA: 16.00 %

## S Señalización y equipamiento

### SA Aparatos sanitarios

#### SAL Lavamanos

**SAL015** Ud Lavamanos bajo mesón, de porcelana sanitaria.
Lavamanos de porcelana sanitaria, bajo mesón, gama media, color blanco, de 620x390 mm, y desagüe, color blanco, con sifón botella. Incluso juego de fijación y silicona para sellado de juntas.
Criterio de valoración económica: El precio no incluye el mesón ni la grifería.
Incluye: Replanteo. Colocación y fijación del aparato. Montaje del desagüe. Conexión a la red de evacuación. Comprobación de su correcto funcionamiento. Sellado de juntas.
Criterio de medición de proyecto: Número de unidades previstas, según documentación gráfica de Proyecto.
Criterio de medición de obra: Se medirá el número de unidades realmente colocadas según especificaciones de Proyecto.

| Código | Ud | Descripción | Rendimiento | Precio | Importe |
|---|---|---|---|---|---|
| mt30lps060k | Ud | Lavamanos de porcelana sanitaria, bajo mesón, gama media, color blanco, de 620x390 mm, con juego de fijación. (material) | 1.000 | 850175.49 | 850175.49 |
| mt30sif010c | Ud | Sifón botella extensible, para lavamanos, color blanco, con válvula de desagüe. (material) | 1.000 | 52440.73 | 52440.73 |
| mt30www005 | Ud | Cartucho de 300 ml de silicona ácida monocomponente, fungicida, para sellado de juntas en ambientes húmedos. (material) | 0.012 | 43881.99 | 526.58 |
| mo008 | h | Oficial 1ª plomero. (mano de obra) | 1.242 | 26179.17 | 32514.53 |
| % | % | Herramienta menor | 2 % | 935657.33 | 18713.15 |
|  |  | Costes directos |  |  | 954370.48 |
