# Lavamanos de empotrar en mesón, de porcelana sanitaria

- Propiedad del archivo: CYPE INGENIEROS, S.A.
- Formato: FIEBDC-3/2002
- Ámbito geográfico: Colombia
- Divisa: COP
- Costes indirectos: 3.00 %
- Gastos generales: 13.00 %
- Beneficio industrial: 6.00 %
- IVA: 16.00 %

## S Señalización y equipamiento

### SA Aparatos sanitarios

#### SAL Lavamanos

**SAL025** Ud Lavamanos de empotrar en mesón, de porcelana sanitaria.
Lavamanos circular de empotrar en mesón, de porcelana sanitaria, acabado termoesmaltado, color blanco, de 480 mm de diámetro exterior y 178 mm de altura, con un orificio para la grifería. Incluso juego de fijación y silicona para sellado de juntas.
Criterio de valoración económica: El precio no incluye el mesón ni la grifería.
Incluye: Replanteo. Colocación y fijación del aparato. Montaje del desagüe. Conexión a la red de evacuación. Comprobación de su correcto funcionamiento. Sellado de juntas.
Criterio de medición de proyecto: Número de unidades previstas, según documentación gráfica de Proyecto.
Criterio de medición de obra: Se medirá el número de unidades realmente colocadas según especificaciones de Proyecto.

| Código | Ud | Descripción | Rendimiento | Precio | Importe |
|---|---|---|---|---|---|
| mt30svg021b | Ud | Lavamanos circular de empotrar en mesón, de porcelana sanitaria, acabado termoesmaltado, color blanco, de 480 mm de diámetro exterior y 178 mm de altura, con un orificio para la grifería, con elementos de fijación y plantilla de montaje. (material) | 1.000 | 535190.58 | 535190.58 |
| mt30asg030a | Ud | Válvula de desagüe de latón cromado, de 50 mm de longitud. (material) | 1.000 | 397278.27 | 397278.27 |
| mt30asg070cb | Ud | Sifón botella de ABS, acabado brillante imitación cromo, con salida de 40 mm de diámetro exterior, para lavamanos, con embellecedor. (material) | 1.000 | 276392.17 | 276392.17 |
| mt30www005 | Ud | Cartucho de 300 ml de silicona ácida monocomponente, fungicida, para sellado de juntas en ambientes húmedos. (material) | 0.012 | 43881.99 | 526.58 |
| mo008 | h | Oficial 1ª plomero. (mano de obra) | 1.693 | 26179.17 | 44321.33 |
| % | % | Herramienta menor | 2 % | 1253708.93 | 25074.18 |
|  |  | Costes directos |  |  | 1278783.11 |
