# Lavamanos de arcilla refractaria. Colocación sobre mueble

- Propiedad del archivo: CYPE INGENIEROS, S.A.
- Formato: FIEBDC-3/2002
- Ámbito geográfico: Colombia
- Divisa: COP
- Costes indirectos: 3.00 %
- Gastos generales: 13.00 %
- Beneficio industrial: 6.00 %
- IVA: 16.00 %

## S Señalización y equipamiento

### SA Aparatos sanitarios

#### SAL Lavamanos

**SAL063** Ud Lavamanos de arcilla refractaria. Colocación sobre mueble.
Lavamanos, de arcilla refractaria, acabado termoesmaltado, color blanco, de 900x480x168 mm, con un orificio para la grifería y rebosadero, con válvula de desagüe de latón cromado, con sifón botella compacto para el ahorro de espacio en muebles de baño, de polipropileno color blanco. Colocación sobre mueble. Incluso juego de fijación.
Criterio de valoración económica: El precio no incluye el mueble ni la grifería.
Incluye: Replanteo. Colocación y fijación del aparato. Montaje del desagüe. Conexión a la red de evacuación. Comprobación de su correcto funcionamiento. Sellado de juntas.
Criterio de medición de proyecto: Número de unidades previstas, según documentación gráfica de Proyecto.
Criterio de medición de obra: Se medirá el número de unidades realmente colocadas según especificaciones de Proyecto.

| Código | Ud | Descripción | Rendimiento | Precio | Importe |
|---|---|---|---|---|---|
| mt30sng050cc | Ud | Lavamanos para colocar sobre mueble, de arcilla refractaria, acabado termoesmaltado, color blanco, de 900x480x168 mm, con un orificio para la grifería y rebosadero. (material) | 1.000 | 3255979.18 | 3255979.18 |
| mt30asg010a | Ud | Válvula de desagüe de latón cromado, de 60 mm de longitud, con tapón de desagüe integrado exterior con botón de accionamiento. (material) | 1.000 | 325768.18 | 325768.18 |
| mt30asg060a | Ud | Sifón botella compacto para el ahorro de espacio en muebles de baño, de polipropileno color blanco, con salida de 32 mm de diámetro exterior, para lavamanos, con juntas y codo con tuerca de unión. (material) | 1.000 | 285472.82 | 285472.82 |
| mo008 | h | Oficial 1ª plomero. (mano de obra) | 1.693 | 26179.17 | 44321.33 |
| % | % | Herramienta menor | 2 % | 3911541.51 | 78230.83 |
|  |  | Costes directos |  |  | 3989772.34 |
