# Protector para enchufe, de plástico ABS

- Propiedad del archivo: CYPE INGENIEROS, S.A.
- Formato: FIEBDC-3/2002
- Ámbito geográfico: Colombia
- Divisa: COP
- Costes indirectos: 3.00 %
- Gastos generales: 13.00 %
- Beneficio industrial: 6.00 %
- IVA: 16.00 %

## S Señalización y equipamiento

### SD Protecciones

#### SDI Protectores para instalaciones

**SDI010** Ud Protector para enchufe, de plástico ABS.
Protector para enchufe tipo Schuko, autoadhesivo, de plástico ABS, con cuerpo giratorio, de 33x37 mm y 1,5 mm de espesor, color blanco.
Incluye: Replanteo. Montaje. Colocación.
Criterio de medición de proyecto: Número de unidades previstas, según documentación gráfica de Proyecto.
Criterio de medición de obra: Se medirá el número de unidades realmente colocadas según especificaciones de Proyecto.

| Código | Ud | Descripción | Rendimiento | Precio | Importe |
|---|---|---|---|---|---|
| mt53pdi230a | Ud | Protector para enchufe tipo Schuko, autoadhesivo, de plástico ABS, con cuerpo giratorio, de 33x37 mm y 1,5 mm de espesor, color blanco. (material) | 1.000 | 1333.32 | 1333.32 |
| mo080 | h | Ayudante montador. (mano de obra) | 0.106 | 27459.10 | 2910.66 |
| % | % | Herramienta menor | 2 % | 4243.98 | 84.88 |
|  |  | Costes directos |  |  | 4328.86 |
