# Grifería temporizada para ducha

- Propiedad del archivo: CYPE INGENIEROS, S.A.
- Formato: FIEBDC-3/2002
- Ámbito geográfico: Colombia
- Divisa: COP
- Costes indirectos: 3.00 %
- Gastos generales: 13.00 %
- Beneficio industrial: 6.00 %
- IVA: 16.00 %

## S Señalización y equipamiento

### SG Griferías

#### SGD Para duchas

**SGD010** Ud Grifería temporizada para ducha.
Grifería temporizada, instalación empotrada formada por grifo de paso recto mural para ducha, con tiempo de flujo de 30 segundos, limitador de caudal a 15 l/min, acabado cromado, para colocación empotrada. Incluso elementos de conexión.
Criterio de valoración económica: El precio no incluye la ducha mural.
Incluye: Colocación. Conexionado y comprobación de su correcto funcionamiento.
Criterio de medición de proyecto: Número de unidades previstas, según documentación gráfica de Proyecto.
Criterio de medición de obra: Se medirá el número de unidades realmente colocadas según especificaciones de Proyecto.

| Código | Ud | Descripción | Rendimiento | Precio | Importe |
|---|---|---|---|---|---|
| mt31gmp200co | Ud | Grifo de paso recto mural para ducha, con tiempo de flujo de 30 segundos, limitador de caudal a 15 l/min, acabado cromado, para colocación empotrada; incluso elementos de conexión. (material) | 1.000 | 337118.98 | 337118.98 |
| mt37www010 | Ud | Material auxiliar para instalaciones hidráulicas. (material) | 1.000 | 3765.78 | 3765.78 |
| mo008 | h | Oficial 1ª plomero. (mano de obra) | 0.564 | 26179.17 | 14765.05 |
| % | % | Herramienta menor | 2 % | 355649.81 | 7113.00 |
|  |  | Costes directos |  |  | 362762.81 |
