# Piso deportivo de grama sintética

- Propiedad del archivo: CYPE INGENIEROS, S.A.
- Formato: FIEBDC-3/2002
- Ámbito geográfico: Colombia
- Divisa: COP
- Costes indirectos: 3.00 %
- Gastos generales: 13.00 %
- Beneficio industrial: 6.00 %
- IVA: 16.00 %

## U Urbanización interior del terreno

### UD Pistas deportivas

#### UDB Pisos de grama sintética

**UDB010** m² Piso deportivo de grama sintética.
Piso deportivo para pista de tenis, formado por grama sintética, color rojo, compuesto de mechones rectos monofilamento de 5/32" de fibra 100% polietileno resistente a los rayos UV, 8400 decitex, 190 micras de espesor, tejidos sobre base de polipropileno reforzada con una capa de fieltro, con termofijado y sellado con látex, de 12 mm de altura de pelo, 14 mm de altura total de moqueta, 2577 g/m² y 50400 mechones/m², con líneas de juego de grama sintética, color blanco, banda de unión de geotextil de polipropileno, de 300 mm de anchura y adhesivo de poliuretano bicomponente, lastrado con 17 kg/m² de agregado silíceo, de granulometría comprendida entre 0,4 y 0,8 mm.
Incluye: Replanteo de las dimensiones de la pista deportiva. Colocación del grama sintética. Lastrado de la superficie. Marcado de líneas.
Criterio de medición de proyecto: Superficie medida según documentación gráfica de Proyecto.
Criterio de medición de obra: Se medirá la superficie realmente ejecutada según especificaciones de Proyecto.

| Código | Ud | Descripción | Rendimiento | Precio | Importe |
|---|---|---|---|---|---|
| mt47cit210i | m² | Grama sintética, color rojo, compuesto de mechones rectos monofilamento de 5/32" de fibra 100% polietileno resistente a los rayos UV, 8400 decitex, 190 micras de espesor, tejidos sobre base de polipropileno reforzada con una capa de fieltro, con termofijado y sellado con látex, de 12 mm de altura de pelo, 14 mm de altura total de moqueta, 2577 g/m² y 50400 mechones/m², suministrado en rollos. (material) | 1.000 | 54205.71 | 54205.71 |
| mt47cit260a | kg | Adhesivo de poliuretano bicomponente. (material) | 0.180 | 11373.97 | 2047.31 |
| mt47cit250a | m | Banda de unión de geotextil de polipropileno, de 300 mm de anchura, para pistas de pádel o de tenis, de grama sintética, suministrada en rollos. (material) | 0.400 | 2792.26 | 1116.90 |
| mt47cit004a | kg | Agregado silíceo, de granulometría comprendida entre 0,4 y 0,8 mm, suministrado en sacos. (material) | 17.000 | 384.25 | 6532.25 |
| mq07cel010 | h | Carretilla elevadora diesel de doble tracción de 8 t. (maquinaria) | 0.003 | 69449.10 | 208.35 |
| mo041 | h | Oficial 1ª obra blanca de obra civil. (mano de obra) | 0.168 | 25476.92 | 4280.12 |
| mo087 | h | Ayudante de obra blanca de obra civil. (mano de obra) | 0.168 | 19044.65 | 3199.50 |
| % | % | Herramienta menor | 2 % | 71590.14 | 1431.80 |
|  |  | Costes directos |  |  | 73021.94 |
