# Piso deportivo de grama sintética

- Propiedad del archivo: CYPE INGENIEROS, S.A.
- Formato: FIEBDC-3/2002
- Ámbito geográfico: Colombia
- Divisa: COP
- Costes indirectos: 3.00 %
- Gastos generales: 13.00 %
- Beneficio industrial: 6.00 %
- IVA: 16.00 %

## U Urbanización interior del terreno

### UD Pistas deportivas

#### UDB Pisos de grama sintética

**UDB010** m² Piso deportivo de grama sintética.
Piso deportivo para campo de fútbol, formado por grama sintética, compuesto de mechones rectos monofilamento de 5/8" bicolor con forma de diamante, de fibra 100% polietileno resistente a los rayos UV, 12000 decitex, 400 micras de espesor, 6 hilos por mechón, tejidos sobre base de polipropileno reforzada con una capa de fieltro, con termofijado y sellado con látex, de 50 mm de altura de pelo, 52 mm de altura total de moqueta, 2689 g/m² y 8190 mechones/m², con líneas de juego de grama sintética, color blanco, banda de unión de geotextil de polipropileno, de 300 mm de anchura y adhesivo de poliuretano bicomponente, lastrado con 18 kg/m² de agregado silíceo, de granulometría comprendida entre 0,4 y 0,8 mm y 10 kg/m² de granza de caucho, de entre 0,8 y 2,5 mm.
Incluye: Replanteo de las dimensiones de la pista deportiva. Colocación del grama sintética. Lastrado de la superficie. Marcado de líneas.
Criterio de medición de proyecto: Superficie medida según documentación gráfica de Proyecto.
Criterio de medición de obra: Se medirá la superficie realmente ejecutada según especificaciones de Proyecto.

| Código | Ud | Descripción | Rendimiento | Precio | Importe |
|---|---|---|---|---|---|
| mt47cit280d | m² | Grama sintética, compuesto de mechones rectos monofilamento de 5/8" bicolor con forma de diamante, de fibra 100% polietileno resistente a los rayos UV, 12000 decitex, 400 micras de espesor, 6 hilos por mechón, tejidos sobre base de polipropileno reforzada con una capa de fieltro, con termofijado y sellado con látex, de 50 mm de altura de pelo, 52 mm de altura total de moqueta, 2689 g/m² y 8190 mechones/m², suministrado en rollos. (material) | 1.000 | 48569.94 | 48569.94 |
| mt47cit260a | kg | Adhesivo de poliuretano bicomponente. (material) | 0.120 | 11373.97 | 1364.88 |
| mt47cit250b | m | Banda de unión de geotextil de polipropileno, de 300 mm de anchura, para campos de fútbol de grama sintética, suministrada en rollos. (material) | 0.480 | 3407.06 | 1635.39 |
| mt47cit004a | kg | Agregado silíceo, de granulometría comprendida entre 0,4 y 0,8 mm, suministrado en sacos. (material) | 18.000 | 384.25 | 6916.50 |
| mt47cit270a | kg | Granza de caucho, de entre 0,8 y 2,5 mm. (material) | 10.000 | 1152.77 | 11527.70 |
| mq07cel010 | h | Carretilla elevadora diesel de doble tracción de 8 t. (maquinaria) | 0.003 | 69449.10 | 208.35 |
| mq11ext020 | h | Extendedora fibriladora para grama sintética. (maquinaria) | 0.004 | 131012.03 | 524.05 |
| mo041 | h | Oficial 1ª obra blanca de obra civil. (mano de obra) | 0.056 | 25476.92 | 1426.71 |
| mo087 | h | Ayudante de obra blanca de obra civil. (mano de obra) | 0.056 | 19044.65 | 1066.50 |
| % | % | Herramienta menor | 2 % | 73240.02 | 1464.80 |
|  |  | Costes directos |  |  | 74704.82 |
