# Equipamiento

- Propiedad del archivo: CYPE INGENIEROS, S.A.
- Formato: FIEBDC-3/2002
- Ámbito geográfico: Colombia
- Divisa: COP
- Costes indirectos: 3.00 %
- Gastos generales: 13.00 %
- Beneficio industrial: 6.00 %
- IVA: 16.00 %

## U Urbanización interior del terreno

### UD Pistas deportivas

#### UDE Equipamientos

**UDE010** Ud Equipamiento.
Dotaciones deportivas para pista de frontón, formado por línea de falta formada por pletina metálica y accesorios reglamentarios, según normativa federativa.
Incluye: Replanteo. Colocación del equipamiento.
Criterio de medición de proyecto: Número de unidades previstas, según documentación gráfica de Proyecto.
Criterio de medición de obra: Se medirá el número de unidades realmente ejecutadas según especificaciones de Proyecto.

| Código | Ud | Descripción | Rendimiento | Precio | Importe |
|---|---|---|---|---|---|
| mt47ede010c | Ud | Dotaciones deportivas para pista de frontón, compuesto de línea de falta con pletina metálica y accesorios reglamentarios, según normativa federativa. (material) | 1.000 | 413847.76 | 413847.76 |
| mo041 | h | Oficial 1ª obra blanca de obra civil. (mano de obra) | 1.129 | 26625.25 | 30059.91 |
| mo087 | h | Ayudante de obra blanca de obra civil. (mano de obra) | 1.129 | 19903.05 | 22470.54 |
| % | % | Herramienta menor | 2 % | 466378.21 | 9327.56 |
|  |  | Costes directos |  |  | 475705.77 |
