# Suministro e instalación enterrada de tanque horizontal para aprovechamiento de aguas pluviales

- Propiedad del archivo: CYPE INGENIEROS, S.A.
- Formato: FIEBDC-3/2002
- Ámbito geográfico: Colombia
- Divisa: COP
- Costes indirectos: 3.00 %
- Gastos generales: 13.00 %
- Beneficio industrial: 6.00 %
- IVA: 16.00 %

## U Urbanización interior del terreno

### UG Acumulación y gestión de aguas pluviales

#### UGD Depósitos

**UGD010** Ud Suministro e instalación enterrada de tanque horizontal para aprovechamiento de aguas pluviales, de polietileno de alta densidad, de 5000 litros, con boca de acceso de 650 mm, tapa de alta resistencia. Boca de entrada y rebosadero sifónico con rejilla antirroedores, de 110 mm de diámetro.
Suministro e instalación enterrada de tanque horizontal para aprovechamiento de aguas pluviales, de polietileno de alta densidad, de 5000 litros, con boca de acceso de 650 mm, tapa de alta resistencia. Boca de entrada y rebosadero sifónico con rejilla antirroedores, de 110 mm de diámetro.
Incluye: Replanteo. Limpieza de la base de apoyo del tanque. Introducción de la cisterna. Fijación y conexionado.
Criterio de medición de proyecto: Número de unidades previstas, según documentación gráfica de Proyecto.
Criterio de medición de obra: Se medirá el número de unidades realmente ejecutadas según especificaciones de Proyecto.
Criterio de valoración económica: El precio no incluye la obra civil.

| Código | Ud | Descripción | Rendimiento | Precio | Importe |
|---|---|---|---|---|---|
| mt37dpb200c | Ud | Tanque horizontal para aprovechamiento de aguas pluviales, de polietileno de alta densidad, de 5000 litros, con boca de acceso de 650 mm, tapa de alta resistencia. Boca de entrada y rebosadero sifónico con rejilla antirroedores, de 110 mm de diámetro, para enterrar. (material) | 1.000 | 7524184.70 | 7524184.70 |
| mq04cag010a | h | Camión con grúa de hasta 6 t. (maquinaria) | 0.200 | 95096.23 | 19019.25 |
| mo008 | h | Oficial 1ª plomero. (mano de obra) | 1.921 | 14232.90 | 27341.40 |
| mo107 | h | Ayudante plomero. (mano de obra) | 1.921 | 10301.50 | 19789.18 |
| % | % | Herramienta menor | 2 % | 7590334.53 | 151806.69 |
|  |  | Costes directos |  |  | 7742141.22 |
