# Muro de concreto para vallado de terreno

- Propiedad del archivo: CYPE INGENIEROS, S.A.
- Formato: FIEBDC-3/2002
- Ámbito geográfico: Colombia
- Divisa: COP
- Costes indirectos: 3.00 %
- Gastos generales: 13.00 %
- Beneficio industrial: 6.00 %
- IVA: 16.00 %

## U Urbanización interior del terreno

### UV Cerramientos exteriores

#### UVM Muros

**UVM020** m Muro de concreto para vallado de terreno.
Vallado de terreno formado por muro continuo de concreto armado, de 1 m de altura y 15 cm de espesor, realizado con concreto f'c=210 kg/cm² (21 MPa), clase de exposición F0 S0 P0 C0, tamaño máximo del agregado 12,5 mm, manejabilidad blanda, preparado en obra, y malla electrosoldada tipo XX 50, 25x25 cm y Ø 4-4 mm; montaje y desmontaje del sistema de encofrado recuperable metálico para acabado visto. Incluso berenjenos para biselado de cantos y separadores.
Incluye: Limpieza y preparación de la superficie de apoyo. Replanteo. Colocación y aplomado de la malla electrosoldada con separadores homologados. Colocación de berenjenos en el encofrado. Montaje del sistema de encofrado del murete. Formación de juntas. Preparación del concreto. Fundido y compactación del concreto. Desmontaje del sistema de encofrado. Curado del concreto.
Criterio de medición de proyecto: Longitud medida según documentación gráfica de Proyecto, deduciendo la longitud de los huecos de puertas y cancelas.
Criterio de medición de obra: Se medirá la longitud realmente ejecutada según especificaciones de Proyecto, deduciendo la longitud de los huecos de puertas y cancelas.

| Código | Ud | Descripción | Rendimiento | Precio | Importe |
|---|---|---|---|---|---|
| mt07aco020d | Ud | Separador homologado para muros. (material) | 2.400 | 208.53 | 500.47 |
| mt08eme030c | m² | Sistema de encofrado a dos caras, para muros, formado por paneles metálicos modulares, hasta 3 m de altura, incluso elementos para paso de instalaciones. (material) | 2.000 | 70803.46 | 141606.92 |
| mt07ame050aae | m² | Malla electrosoldada tipo XX 50, 25x25 cm y Ø 4-4 mm, según NTC 5806 y ASTM A1064 / A1064M. (material) | 1.100 | 2954.16 | 3249.58 |
| mt08var040a | Ud | Berenjeno de PVC, de varias dimensiones y 2500 mm de longitud. (material) | 1.000 | 1827.40 | 1827.40 |
| mt08aaa010a | m³ | Agua. (material) | 0.034 | 4983.82 | 169.45 |
| mt01arg000d | m³ | Arena cribada. (material) | 0.087 | 106280.07 | 9246.37 |
| mt01arg001de | m³ | Agregado grueso homogeneizado, de tamaño máximo 12,5 mm. (material) | 0.131 | 76933.06 | 10078.23 |
| mt08cem000d | kg | Cemento gris en sacos. (material) | 56.448 | 734.29 | 41449.20 |
| mq06hor010 | h | Concretera eléctrica con una capacidad de amasado de 160 l. (maquinaria) | 0.095 | 11514.56 | 1093.88 |
| au00auh040 |  | Vibrador de concreto, eléctrico. | 1.000 | 0.00 | 0.00 |
| mo042 | h | Oficial 1ª obra negra. (mano de obra) | 0.347 | 38230.45 | 13265.97 |
| mo089 | h | Ayudante de obra negra. (mano de obra) | 0.347 | 28560.47 | 9910.48 |
| mo113 | h | Peón de obra blanca. (mano de obra) | 0.176 | 26456.35 | 4656.32 |
| mo112 | h | Ayudante entendido. (mano de obra) | 0.184 | 26895.45 | 4948.76 |
| % | % | Herramienta menor | 2 % | 242003.03 | 4840.06 |
|  |  | Costes directos |  |  | 246843.09 |
