# Ensayo físico-químico de cilindros de concreto endurecido

- Propiedad del archivo: CYPE INGENIEROS, S.A.
- Formato: FIEBDC-3/2002
- Ámbito geográfico: Colombia
- Divisa: COP
- Costes indirectos: 3.00 %
- Gastos generales: 13.00 %
- Beneficio industrial: 6.00 %
- IVA: 16.00 %

## X Control de calidad y ensayos

### XE Estructuras de concreto

#### XEI Ensayos informativos

**XEI080** Ud Ensayo físico-químico de cilindros de concreto endurecido.
Ensayo físico-químico a realizar en laboratorio acreditado en el área técnica correspondiente, sobre cilindros de concreto endurecido, tomadas en obra, para la determinación de las siguientes características: porosidad, densidad real y densidad aparente; presencia de cemento aluminoso; contenido de cloruros. Incluso desplazamiento a obra.
Incluye: Desplazamiento a obra. Toma de muestras. Realización de ensayos.
Criterio de medición de proyecto: Ensayo a realizar, según documentación del Plan de control de calidad.

| Código | Ud | Descripción | Rendimiento | Precio | Importe |
|---|---|---|---|---|---|
| mt49des010 | Ud | Repercusión de desplazamiento a obra para la toma de muestras. (material) | 1.000 | 1677.92 | 1677.92 |
| mt49hoe020 | Ud | Toma en obra de muestras de concreto endurecido, cuyo peso no exceda de 50 kg. (material) | 1.000 | 72604.35 | 72604.35 |
| mt49hoe040 | Ud | Ensayo para determinar la porosidad y densidad real y aparente de una muestra de concreto endurecido. (material) | 1.000 | 156228.59 | 156228.59 |
| mt49hoe050 | Ud | Ensayo cualitativo para determinar la presencia de cemento aluminoso en una muestra de concreto endurecido. (material) | 1.000 | 278535.86 | 278535.86 |
| mt49hoe070 | Ud | Ensayo para determinar el contenido de cloruros de una muestra de concreto endurecido. (material) | 1.000 | 323953.26 | 323953.26 |
| % | % | Herramienta menor | 2 % | 832999.98 | 16660.00 |
|  |  | Costes directos |  |  | 849659.98 |
