# Ensayo no destructivo de soldaduras en estructuras metálicas

- Propiedad del archivo: CYPE INGENIEROS, S.A.
- Formato: FIEBDC-3/2002
- Ámbito geográfico: Colombia
- Divisa: COP
- Costes indirectos: 3.00 %
- Gastos generales: 13.00 %
- Beneficio industrial: 6.00 %
- IVA: 16.00 %

## X Control de calidad y ensayos

### XM Estructuras metálicas

#### XMS Soldaduras

**XMS020** Ud Ensayo no destructivo de soldaduras en estructuras metálicas.
Ensayo no destructivo a realizar por laboratorio acreditado en el área técnica correspondiente, sobre una unión soldada en estructura metálica, mediante partículas magnéticas para la determinación de las imperfecciones superficiales de la unión, según ISO 17638.
Incluye: Desplazamiento a obra. Realización del ensayo. Redacción de informe del resultado del ensayo realizado.
Criterio de medición de proyecto: Ensayo a realizar, según documentación del Plan de control de calidad.
Criterio de medición de obra: Se medirá el número de ensayos realizados por laboratorio acreditado según especificaciones de Proyecto.

| Código | Ud | Descripción | Rendimiento | Precio | Importe |
|---|---|---|---|---|---|
| mt49sld050 | Ud | Ensayo no destructivo sobre una unión soldada, mediante partículas magnéticas, según ISO 17638, incluso desplazamiento a obra e informe de resultados. (material) | 1.000 | 118595.58 | 118595.58 |
| % | % | Herramienta menor | 2 % | 118595.58 | 2371.91 |
|  |  | Costes directos |  |  | 120967.49 |
