# Solera de concreto

- Propiedad del archivo: CYPE Ingenieros S.A.
- Formato: FIEBDC-3/2016
- Programa: Generador de precios de la construcción. CYPE Ingenieros, S.A.
- Fecha: 14/10/2024
- Ámbito geográfico: Colombia
- Divisa: COP
- Costes indirectos: 3 %
- Gastos generales: 13 %
- Beneficio industrial: 6 %
- IVA: 16 %

## A Acondicionamiento del terreno

### AN Nivelación

#### ANS Soleras

**ANS010** m² Solera de concreto.
Solera de concreto con adición de fibras de 10 cm de espesor, realizada con concreto f'c=170 kg/cm² (17 MPa), clase de exposición F0 S0 P0 C0, tamaño máximo del agregado 19 mm, manejabilidad blanda, preparado en obra y fundido con medios manuales con un contenido de fibras sin función estructural, fibras de vidrio resistentes a los álcalis (AR) de 2 kg/m³, extendido y vibrado manual mediante regla vibrante, sin tratamiento de su superficie; con juntas de retracción de 5 mm de espesor, mediante corte con disco de diamante. Incluso panel de poliestireno expandido de 3 cm de espesor, para la ejecución de juntas de contracción.
Criterio de valoración económica: El precio no incluye la base de la solera.
Incluye: Preparación de la superficie de apoyo del concreto. Replanteo de las juntas de construcción y de dilatación. Tendido de niveles mediante toques, maestras de concreto o reglas. Riego de la superficie base. Formación de juntas de construcción y de juntas perimetrales de dilatación. Conexionado, anclaje y emboquillado de las redes de instalaciones proyectadas. Preparación del concreto. Fundido, extendido y vibrado del concreto. Curado del concreto. Replanteo de las juntas de retracción. Corte del concreto. Limpieza final de las juntas de retracción.
Criterio de medición de proyecto: Superficie medida según documentación gráfica de Proyecto.
Criterio de medición de obra: Se medirá la superficie realmente ejecutada según especificaciones de Proyecto, sin deducir la superficie ocupada por las columnas situados dentro de su perímetro.

| Código | Ud | Descripción | Rendimiento | Precio | Importe |
|---|---|---|---|---|---|
| mt08fic020b | kg | Fibras de vidrio resistentes a los álcalis (AR), con un contenido mínimo de zirconio del 17,1%, de 13 mm de longitud y 13,5 micras de diámetro, con 100 filamentos por hebra unidos entre sí mediante adhesivo, límite elástico 74000 N/mm², resistencia a tracción 1620 MPa, para prevenir fisuras por retracción en elementos de concreto. (material) | 0.2 | 19145.83 | 3829.166 |
| mt08aaa010a | m³ | Agua. (material) | 0.021 | 3289.66 | 69.083 |
| mt01arg000d | m³ | Arena cribada. (material) | 0.05 | 77925.01 | 3896.251 |
| mt01arg001di | m³ | Agregado grueso homogeneizado, de tamaño máximo 19 mm. (material) | 0.089 | 55301.63 | 4921.845 |
| mt08cem000d | kg | Cemento gris en sacos. (material) | 31.5 | 484.68 | 15267.420 |
| mt16pea020c | m² | Panel rígido de poliestireno expandido, mecanizado lateral recto, de 30 mm de espesor, resistencia térmica 0,8 m²K/W, conductividad térmica 0,036 W/(mK), para junta de contracción. (material) | 0.05 | 11764.29 | 588.215 |
| mq06vib020 | h | Regla vibrante de 3 m. (maquinaria) | 0.084 | 13310.22 | 1118.058 |
| mq06cor020 | h | Equipo para corte de juntas en soleras de concreto. (maquinaria) | 0.082 | 27076.47 | 2220.271 |
| mq06hor010 | h | Concretera eléctrica con una capacidad de amasado de 160 l. (maquinaria) | 0.063 | 8779.49 | 553.108 |
| mo113 | h | Peón de obra blanca. (mano de obra) | 0.192 | 19175.79 | 3681.752 |
| mo112 | h | Ayudante entendido. (mano de obra) | 0.222 | 19489.54 | 4326.678 |
| mo020 | h | Oficial 1ª obra blanca. (mano de obra) | 0.068 | 26625.25 | 1810.517 |
| mo077 | h | Ayudante de obra blanca. (mano de obra) | 0.034 | 19903.05 | 676.704 |
| % | % | Herramienta menor | 2 % | 42959.068 | 859.181 |
|  |  | Costes directos |  |  | 43818.249 |

Residuos:
- colocación: mt01arg000d Arena cribada; factor de residuo 0.003
- colocación: mt01arg001di Agregado grueso homogeneizado, de tamaño máximo 19 mm; factor de residuo 0.007329
- colocación: mt08cem000d Cemento gris en sacos; factor de residuo 0.0063
- colocación: mt16pea020c; factor de residuo 0.048
- demolición: ruo170101 Hormigón (hormigones, morteros y prefabricados). (componente de residuo); rendimiento 0.19 kg; Código LER 17 01 01; Masa del elemento 1 kg; Volumen 0.000667 m3

## Recursos

**mt08aaa010a** m³ Agua
Datos técnicos: Coste energético 60.000 MJ; Emisión de CO2 30.000 kg

**mt01arg000d** m³ Arena cribada
Datos técnicos: Coste energético 146.250 MJ; Emisión de CO2 7.800 kg; Código LER 01 04 09; Masa del elemento 1950 kg; Volumen 1.21875 m3

**mt01arg001di** m³ Agregado grueso homogeneizado, de tamaño máximo 19 mm
Datos técnicos: Coste energético 146.250 MJ; Emisión de CO2 7.800 kg; Código LER 01 04 08; Masa del elemento 1950 kg; Volumen 1.3 m3

**mt08cem000d** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt16pea020c** m² Panel rígido de poliestireno expandido
Datos técnicos: Coste energético 85.089 MJ; Emisión de CO2 2.941 kg; Código LER 17 06 04; Masa del elemento 0.9 kg; Volumen 0.0015 m3
Residuos:
- embalaje: re170203 Plástico; rendimiento 0.024 kg
