# Pilote prefabricado de concreto armado

- Propiedad del archivo: CYPE Ingenieros S.A.
- Formato: FIEBDC-3/2016
- Programa: Generador de precios de la construcción. CYPE Ingenieros, S.A.
- Fecha: 18/06/2024
- Ámbito geográfico: Colombia
- Divisa: COP
- Costes indirectos: 3 %
- Gastos generales: 13 %
- Beneficio industrial: 6 %
- IVA: 16 %

## C Cimentaciones

### CP Profundas

#### CPP Pilotes prefabricados

**CPP010** m Pilote prefabricado de concreto armado.
Pilote prefabricado de concreto armado, diámetro equivalente 35 cm, de 12 m de longitud máxima y 75 t de tope estructural, para formación de grupo de pilotes, con azuche normal en punta. Hincado por golpeo de la cabeza del pilote, mediante maza, en terreno de gravas.
Incluye: Replanteo y trazado de los ejes de los grupos de pilotes. Izado de los pilotes. Hincado de los pilotes por golpeo de maza, previa colocación de sombrerete de acero con almohadilla. Golpeo hasta conseguir el rechazo prefijado.
Criterio de medición de proyecto: Longitud medida según documentación gráfica de Proyecto, desde la punta hasta la cara inferior del cabezal, considerando un incremento del 10% en previsión de las oscilaciones reales que pueden aparecer al realizar el pilotaje.
Criterio de medición de obra: Se medirá la longitud del pilote realmente ejecutado según especificaciones de Proyecto, desde la punta hasta la cara inferior del cabezal.

| Código | Ud | Descripción | Rendimiento | Precio | Importe |
|---|---|---|---|---|---|
| mt07pph020v | m | Pilote prefabricado de concreto armado, diámetro equivalente 35 cm, de 12 m de longitud máxima y 75 t de tope estructural, con azuche normal en punta. (material) | 1 | 184655.98 | 184655.980 |
| mq03pip050b | h | Martinete hidráulico, de 9 t, para hinca de pilotes prefabricados. (maquinaria) | 0.094 | 275111.12 | 25860.445 |
| mo089 | h | Ayudante de obra negra. (mano de obra) | 0.249 | 19805.71 | 4931.622 |
| % | % | Herramienta menor | 2 % | 215448.047 | 4308.961 |
|  |  | Costes directos |  |  | 219757.008 |

Residuos:
- colocación: mt07pph020v; factor de residuo 0.0084

## Recursos

**mt07pph020v** m Pilote prefabricado de concreto armado
Datos técnicos: Coste energético 387.619 MJ; Emisión de CO2 42.822 kg; Código LER 17 01 01; Masa del elemento 250 kg; Volumen 0.166667 m3
Residuos:
- embalaje: re170201 Madera. (componente de residuo); rendimiento 0.021 kg; Código LER 17 02 01; Masa del elemento 1 kg; Volumen 0.000909 m3
- embalaje: re170203 Plástico. (componente de residuo); rendimiento 0.075 kg; Código LER 17 02 03; Masa del elemento 1 kg; Volumen 0.001667 m3
