# Zapata de cimentación de concreto simple

- Propiedad del archivo: CYPE Ingenieros S.A.
- Formato: FIEBDC-3/2016
- Programa: Generador de precios de la construcción. CYPE Ingenieros, S.A.
- Fecha: 14/10/2024
- Ámbito geográfico: Colombia
- Divisa: COP
- Costes indirectos: 3 %
- Gastos generales: 13 %
- Beneficio industrial: 6 %
- IVA: 16 %

## C Cimentaciones

### CS Superficiales

#### CSZ Zapatas

**CSZ015** m³ Zapata de cimentación de concreto simple.
Zapata de cimentación de concreto simple, realizada con concreto f'c=170 kg/cm² (17 MPa), clase de exposición F0 S0 P0 C0, tamaño máximo del agregado 19 mm, manejabilidad blanda, preparado en obra y fundido con medios manuales.
Criterio de valoración económica: El precio no incluye el encofrado.
Incluye: Replanteo y trazado de las zapatas y de las columnas u otros elementos estructurales que apoyen en las mismas. Preparación del concreto. Fundido y compactación del concreto. Coronación y enrase de cimientos. Curado del concreto.
Criterio de medición de proyecto: Volumen teórico, según documentación gráfica de Proyecto.
Criterio de medición de obra: Se medirá el volumen teórico ejecutado según especificaciones de Proyecto, sin incluir los incrementos por excesos de excavación no autorizados.

| Código | Ud | Descripción | Rendimiento | Precio | Importe |
|---|---|---|---|---|---|
| mt08aaa010a | m³ | Agua. (material) | 0.224 | 3289.66 | 736.884 |
| mt01arg000d | m³ | Arena cribada. (material) | 0.528 | 77925.01 | 41144.405 |
| mt01arg001di | m³ | Agregado grueso homogeneizado, de tamaño máximo 19 mm. (material) | 0.935 | 55301.63 | 51707.024 |
| mt08cem000d | kg | Cemento gris en sacos. (material) | 330 | 484.68 | 159944.400 |
| mq06hor010 | h | Concretera eléctrica con una capacidad de amasado de 160 l. (maquinaria) | 0.66 | 8779.49 | 5794.463 |
| mo045 | h | Oficial 1ª cementador de concreto armado. (mano de obra) | 0.056 | 27708.07 | 1551.652 |
| mo092 | h | Ayudante cementador de concreto armado. (mano de obra) | 0.282 | 20698.42 | 5836.954 |
| mo113 | h | Peón de obra blanca. (mano de obra) | 1.185 | 19175.79 | 22723.311 |
| mo112 | h | Ayudante entendido. (mano de obra) | 1.242 | 19489.54 | 24206.009 |
| % | % | Herramienta menor | 2 % | 313645.102 | 6272.902 |
|  |  | Costes directos |  |  | 319918.004 |

Residuos:
- colocación: mt01arg000d Arena cribada; factor de residuo 0.003
- colocación: mt01arg001di Agregado grueso homogeneizado, de tamaño máximo 19 mm; factor de residuo 0.007329
- colocación: mt08cem000d Cemento gris en sacos; factor de residuo 0.0063

## Recursos

**mt08aaa010a** m³ Agua
Datos técnicos: Coste energético 60.000 MJ; Emisión de CO2 30.000 kg

**mt01arg000d** m³ Arena cribada
Datos técnicos: Coste energético 146.250 MJ; Emisión de CO2 7.800 kg; Código LER 01 04 09; Masa del elemento 1950 kg; Volumen 1.21875 m3

**mt01arg001di** m³ Agregado grueso homogeneizado, de tamaño máximo 19 mm
Datos técnicos: Coste energético 146.250 MJ; Emisión de CO2 7.800 kg; Código LER 01 04 08; Masa del elemento 1950 kg; Volumen 1.3 m3

**mt08cem000d** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
