# Demolición de viga, vigueta o cargadero de madera

- Propiedad del archivo: CYPE Ingenieros S.A.
- Formato: FIEBDC-3/2016
- Programa: Generador de precios de la construcción. CYPE Ingenieros, S.A.
- Fecha: 18/06/2024
- Ámbito geográfico: Colombia
- Divisa: COP
- Costes indirectos: 3 %
- Gastos generales: 13 %
- Beneficio industrial: 6 %
- IVA: 16 %

## D Demoliciones

### DE Estructuras

#### DEM Madera

**DEM050** m Demolición de viga, vigueta o cargadero de madera.
Demolición de vigueta de madera de 1001 a 1600 cm² de sección y 5 a 6 m de longitud media, con medios manuales y motosierra, y carga manual sobre camión o contenedor.
Incluye: Demolición del elemento. Fragmentación de los escombros en piezas manejables. Retirada y acopio de escombros. Limpieza de los restos de obra. Carga manual de escombros sobre camión o contenedor.
Criterio de medición de proyecto: Longitud medida según documentación gráfica de Proyecto.
Criterio de medición de obra: Se medirá la longitud realmente demolida según especificaciones de Proyecto.

| Código | Ud | Descripción | Rendimiento | Precio | Importe |
|---|---|---|---|---|---|
| mq09sie010 | h | Motosierra a gasolina, de 50 cm de espada y 2 kW de potencia. (maquinaria) | 0.268 | 8479.74 | 2272.570 |
| mo112 | h | Ayudante entendido. (mano de obra) | 0.302 | 18648.96 | 5631.986 |
| mo113 | h | Peón de obra blanca. (mano de obra) | 0.604 | 18348.75 | 11082.645 |
| % | % | Herramienta menor | 2 % | 18987.201 | 379.744 |
|  |  | Costes directos |  |  | 19366.945 |

Residuos:
- demolición: ruo170201 Madera. (componente de residuo); rendimiento 62.075 kg; Código LER 17 02 01; Masa del elemento 1 kg; Volumen 0.000909 m3
