# Desmontaje de cortina metálica

- Propiedad del archivo: CYPE Ingenieros S.A.
- Formato: FIEBDC-3/2016
- Programa: Generador de precios de la construcción. CYPE Ingenieros, S.A.
- Fecha: 17/06/2025
- Ámbito geográfico: Colombia
- Divisa: COP
- Costes indirectos: 3 %
- Gastos generales: 13 %
- Beneficio industrial: 6 %
- IVA: 16 %

## D Demoliciones

### DF Fachadas

#### DFD Defensas de exteriores

**DFD040** Ud Desmontaje de cortina metálica.
Desmontaje de cortina metálica enrollable de 4 a 6 m² de superficie, con medios manuales, sin deteriorar los elementos constructivos a los que está sujeto, y carga manual sobre camión o contenedor.
Criterio de valoración económica: El precio incluye el desmontaje de los mecanismos y de los accesorios.
Incluye: Desmontaje del elemento. Retirada y acopio del material desmontado. Limpieza de los restos de obra. Carga manual del material desmontado y restos de obra sobre camión o contenedor.
Criterio de medición de proyecto: Número de unidades previstas, según documentación gráfica de Proyecto.
Criterio de medición de obra: Se medirá el número de unidades realmente desmontadas según especificaciones de Proyecto.

| Código | Ud | Descripción | Rendimiento | Precio | Importe |
|---|---|---|---|---|---|
| mo018 | h | Oficial 1ª cerrajero. (mano de obra) | 0.39 | 37228.57 | 14519.142 |
| mo059 | h | Ayudante cerrajero. (mano de obra) | 0.39 | 27521.68 | 10733.455 |
| mo113 | h | Peón de obra blanca. (mano de obra) | 0.223 | 26456.35 | 5899.766 |
| % | % | Herramienta menor | 2 % | 31152.363 | 623.047 |
|  |  | Costes directos |  |  | 31775.410 |

Residuos:
- demolición: ruo170405 Hierro y acero. (componente de residuo); rendimiento 86.25 kg; Código LER 17 04 05; Masa del elemento 1 kg; Volumen 0.000476 m3
