# Levantado de barandilla metálica

- Propiedad del archivo: CYPE Ingenieros S.A.
- Formato: FIEBDC-3/2016
- Programa: Generador de precios de la construcción. CYPE Ingenieros, S.A.
- Fecha: 14/10/2024
- Ámbito geográfico: Colombia
- Divisa: COP
- Costes indirectos: 3 %
- Gastos generales: 13 %
- Beneficio industrial: 6 %
- IVA: 16 %

## D Demoliciones

### DF Fachadas

#### DFD Defensas de exteriores

**DFD020** m Levantado de barandilla metálica.
Levantado con medios manuales y equipo de oxicorte, de barandilla metálica en forma recta, de 100 cm de altura, situada en balcón o terraza de fachada y fijada, sin deteriorar los elementos constructivos a los que está sujeta, y carga manual sobre camión o contenedor.
Criterio de valoración económica: El precio incluye el desmontaje de los accesorios y de los elementos de fijación.
Incluye: Levantado del elemento. Retirada y acopio del material levantado. Limpieza de los restos de obra. Carga manual del material levantado y restos de obra sobre camión o contenedor.
Criterio de medición de proyecto: Longitud medida según documentación gráfica de Proyecto.
Criterio de medición de obra: Se medirá la longitud realmente desmontada según especificaciones de Proyecto.

| Código | Ud | Descripción | Rendimiento | Precio | Importe |
|---|---|---|---|---|---|
| mq08sol010 | h | Equipo de oxicorte, con acetileno como combustible y oxígeno como comburente. (maquinaria) | 0.102 | 21005.63 | 2142.574 |
| mo019 | h | Oficial 1ª soldador. (mano de obra) | 0.115 | 26974.16 | 3102.028 |
| mo113 | h | Peón de obra blanca. (mano de obra) | 0.23 | 19175.79 | 4410.432 |
| % | % | Herramienta menor | 2 % | 9655.034 | 193.101 |
|  |  | Costes directos |  |  | 9848.135 |

Residuos:
- demolición: ruo170407 Metales mezclados. (componente de residuo); rendimiento 3.638 kg; Código LER 17 04 07; Masa del elemento 1 kg; Volumen 0.000667 m3
