# Desmontaje de hoja de closet empotrado

- Propiedad del archivo: CYPE Ingenieros S.A.
- Formato: FIEBDC-3/2016
- Programa: Generador de precios de la construcción. CYPE Ingenieros, S.A.
- Fecha: 17/06/2025
- Ámbito geográfico: Colombia
- Divisa: COP
- Costes indirectos: 3 %
- Gastos generales: 13 %
- Beneficio industrial: 6 %
- IVA: 16 %

## D Demoliciones

### DL Carpintería, closets, vidrios y protecciones solares

#### DLA Closets

**DLA020** Ud Desmontaje de hoja de closet empotrado.
Desmontaje de hoja de closet empotrado de madera, con medios manuales y recuperación, acopio y montaje del material en el mismo emplazamiento, y carga manual sobre camión o contenedor.
Incluye: Desmontaje del elemento. Clasificación y etiquetado. Acopio de los materiales a reutilizar. Reposición del elemento. Retirada y acopio de los restos de obra. Limpieza de los restos de obra. Carga manual de los restos de obra sobre camión o contenedor.
Criterio de medición de proyecto: Número de unidades previstas, según documentación gráfica de Proyecto.
Criterio de medición de obra: Se medirá el número de unidades realmente desmontadas y repuestas según especificaciones de Proyecto.

| Código | Ud | Descripción | Rendimiento | Precio | Importe |
|---|---|---|---|---|---|
| mo017 | h | Oficial 1ª carpintero. (mano de obra) | 0.239 | 37276.28 | 8909.031 |
| mo058 | h | Ayudante carpintero. (mano de obra) | 0.239 | 27634.32 | 6604.602 |
| % | % | Herramienta menor | 2 % | 15513.633 | 310.273 |
|  |  | Costes directos |  |  | 15823.906 |
