# Anclaje mecánico por atornillado, sobre elemento de concreto

- Propiedad del archivo: CYPE Ingenieros S.A.
- Formato: FIEBDC-3/2016
- Programa: Generador de precios de la construcción. CYPE Ingenieros, S.A.
- Fecha: 18/06/2024
- Ámbito geográfico: Colombia
- Divisa: COP
- Costes indirectos: 3 %
- Gastos generales: 13 %
- Beneficio industrial: 6 %
- IVA: 16 %

## E Estructuras

### EH Concreto armado

#### EHW Anclajes estructurales

**EHW025** Ud Anclaje mecánico por atornillado, sobre elemento de concreto.
Anclaje mecánico tipo tornillo de cabeza avellanada con estrella interior de seis puntas para llave Torx, de acero galvanizado, 10x90 35/15/-, de 10 mm de diámetro y 90 mm de longitud, con dos opciones de empotramiento, atornillado directamente en la perforación de 10 mm de diámetro y 65 ó 85 mm de profundidad mínima, realizada mediante taladro con martillo percutor y broca, sobre elemento fisurado o no fisurado, de concreto de 20 N/mm² de resistencia característica mínima y 50 N/mm² de resistencia característica máxima.
Incluye: Replanteo de la posición del anclaje. Ejecución de la perforación. Limpieza del polvo resultante. Colocación de la pieza a fijar. Colocación del tornillo y atornillado del mismo. Limpieza de los restos sobrantes.
Criterio de medición de proyecto: Número de unidades previstas, según documentación gráfica de Proyecto.
Criterio de medición de obra: Se medirá el número de unidades realmente ejecutadas según especificaciones de Proyecto.

| Código | Ud | Descripción | Rendimiento | Precio | Importe |
|---|---|---|---|---|---|
| mt26ahi106q | Ud | Anclaje mecánico tipo tornillo de cabeza avellanada con estrella interior de seis puntas para llave Torx, de acero galvanizado, 10x90 35/15/-, de 10 mm de diámetro y 90 mm de longitud, con dos opciones de empotramiento, para fijación sobre elementos de concreto, fisurados o no fisurados. (material) | 1 | 7683.17 | 7683.170 |
| mo020 | h | Oficial 1ª obra blanca. (mano de obra) | 0.077 | 25476.92 | 1961.723 |
| mo112 | h | Ayudante entendido. (mano de obra) | 0.077 | 18648.96 | 1435.970 |
| % | % | Herramienta menor | 2 % | 11080.863 | 221.617 |
|  |  | Costes directos |  |  | 11302.480 |

Residuos:
- colocación: mt26ahi106q; factor de residuo 0.0188

## Recursos

**mt26ahi106q** Ud Anclaje mecánico tipo tornillo de cabeza avellanada con estrella interior de seis puntas para llave Torx
Datos técnicos: Coste energético 3.803 MJ; Emisión de CO2 0.261 kg; Código LER 17 04 05; Masa del elemento 0.055 kg; Volumen 0.000026 m3
Residuos:
- embalaje: re170203 Plástico. (componente de residuo); rendimiento 0.025 kg; Código LER 17 02 03; Masa del elemento 1 kg; Volumen 0.001667 m3
