# Losa con lámina colaborante

- Propiedad del archivo: CYPE Ingenieros S.A.
- Formato: FIEBDC-3/2016
- Programa: Generador de precios de la construcción. CYPE Ingenieros, S.A.
- Fecha: 14/10/2024
- Ámbito geográfico: Colombia
- Divisa: COP
- Costes indirectos: 3 %
- Gastos generales: 13 %
- Beneficio industrial: 6 %
- IVA: 16 %

## E Estructuras

### EH Concreto armado

#### EHX Losas con lámina metálica

**EHX005** m² Losa con lámina colaborante.
Losa de 10 cm de canto, con lámina colaborante de acero galvanizado con forma corrugada, de 0,75 mm de espesor, 58,80 mm de altura de perfil y 305 mm de intereje, 10 conectores soldados de acero galvanizado, de 19 mm de diámetro y 81 mm de altura y concreto armado realizado con concreto f'c=210 kg/cm² (21 MPa), clase de exposición F0 S0 P0 C0, tamaño máximo del agregado 12,5 mm, manejabilidad blanda, preparado en obra, y fundido con medios manuales, volumen total de concreto 0,062 m³/m²; acero Grado 60 (fy=4200 kg/cm²), con una cuantía total de 1 kg/m²; y malla electrosoldada tipo XX 50; apoyado todo ello sobre estructura metálica. Incluso piezas angulares para remates perimetrales y de voladizos, tornillos para fijación de las láminas, alambre de atar, separadores y agente filmógeno, para el curado de concretos y morteros.
Criterio de valoración económica: El precio incluye el figurado del acero (corte y doblez) en el área de trabajo, en obra y el armado en el lugar definitivo de su colocación en obra, pero no incluye la estructura metálica.
Incluye: Replanteo. Montaje de las láminas. Fijación de las láminas y resolución de los apoyos. Fijación de los conectores a las láminas, mediante soldadura. Colocación de armaduras con separadores homologados. Preparación del concreto. Fundido y compactación del concreto. Regleado y nivelación de la superficie de acabado. Curado del concreto.
Criterio de medición de proyecto: Superficie medida en verdadera magnitud, según documentación gráfica de Proyecto, deduciendo los huecos de superficie mayor de 6 m².
Criterio de medición de obra: Se medirá, en verdadera magnitud, la superficie realmente ejecutada según especificaciones de Proyecto, deduciendo los huecos de superficie mayor de 6 m².

| Código | Ud | Descripción | Rendimiento | Precio | Importe |
|---|---|---|---|---|---|
| mt07pcl010fprqa | m² | Perfil de lámina de acero galvanizado con forma corrugada, de 0,75 mm de espesor, 58,8 mm de altura de perfil y 305 mm de intereje, 7 a 8 kg/m² y un momento de inercia de 40 a 50 cm4. (material) | 1.05 | 65348.5 | 68615.925 |
| mt07pcl020 | m | Pieza angular de lámina de acero galvanizado, para remates perimetrales y de voladizos. (material) | 0.04 | 60789.97 | 2431.599 |
| mt07pcl030 | Ud | Tornillo autotaladrante rosca-metal, para fijación de láminas. (material) | 6 | 771.05 | 4626.300 |
| mt07aco020i | Ud | Separador homologado para losas. (material) | 3 | 195.55 | 586.650 |
| mt07aco060a | kg | Acero en barras corrugadas, Grado 60 (fy=4200 kg/cm²), de varios diámetros, según NTC 2289 y ASTM A 706. (material) | 1.05 | 2109.85 | 2215.343 |
| mt08var050 | kg | Alambre galvanizado para atar, de 1,30 mm de diámetro. (material) | 0.029 | 3289.66 | 95.400 |
| mt07ame050aae | m² | Malla electrosoldada tipo XX 50, 25x25 cm y Ø 4-4 mm, según NTC 5806 y ASTM A1064 / A1064M. (material) | 1.15 | 1978.9 | 2275.735 |
| mt08aaa010a | m³ | Agua. (material) | 0.014 | 3289.66 | 46.055 |
| mt01arg000d | m³ | Arena cribada. (material) | 0.036 | 77925.01 | 2805.300 |
| mt01arg001de | m³ | Agregado grueso homogeneizado, de tamaño máximo 12,5 mm. (material) | 0.054 | 56407.65 | 3046.013 |
| mt08cem000d | kg | Cemento gris en sacos. (material) | 23.332 | 484.68 | 11308.554 |
| mt07cem040a | Ud | Conector de acero galvanizado con cabeza de disco, de 19 mm de diámetro y 81 mm de altura, para fijar a estructura de acero mediante soldadura a la lámina colaborante. (material) | 10 | 3397.09 | 33970.900 |
| mt08cur020a | l | Agente filmógeno, para el curado de concretos y morteros. (material) | 0.15 | 3424.98 | 513.747 |
| mq06hor010 | h | Concretera eléctrica con una capacidad de amasado de 160 l. (maquinaria) | 0.039 | 8779.49 | 342.400 |
| mq08sol030 | h | Equipo y elementos auxiliares para soldadura de conectores. (maquinaria) | 0.5 | 50077.2 | 25038.600 |
| mo047 | h | Oficial 1ª montador de estructura metálica. (mano de obra) | 0.7 | 27708.07 | 19395.649 |
| mo094 | h | Ayudante montador de estructura metálica. (mano de obra) | 0.271 | 20698.42 | 5609.272 |
| mo043 | h | Oficial 1ª armador de concreto. (mano de obra) | 0.038 | 27708.07 | 1052.907 |
| mo090 | h | Ayudante armador de concreto. (mano de obra) | 0.037 | 20698.42 | 765.842 |
| mo113 | h | Peón de obra blanca. (mano de obra) | 0.073 | 19175.79 | 1399.833 |
| mo112 | h | Ayudante entendido. (mano de obra) | 0.077 | 19489.54 | 1500.695 |
| mo045 | h | Oficial 1ª cementador de concreto armado. (mano de obra) | 0.015 | 27708.07 | 415.621 |
| mo092 | h | Ayudante cementador de concreto armado. (mano de obra) | 0.063 | 20698.42 | 1304.000 |
| % | % | Herramienta menor | 2 % | 189362.340 | 3787.247 |
|  |  | Costes directos |  |  | 193149.587 |

Residuos:
- colocación: mt07pcl010fprqa; factor de residuo 0.0053
- colocación: mt07pcl020 Pieza angular de lámina de acero galvanizado, para remates perimetrales y de voladizos; factor de residuo 0.0053
- colocación: mt07pcl030 Tornillo autotaladrante rosca-metal, para fijación de láminas; factor de residuo 0.00428571
- colocación: mt07aco060a Acero en barras corrugadas, Grado 60 (fy=4200 kg/cm²), de varios diámetros, según NTC 2289 y ASTM A 706; factor de residuo 0.0075
- colocación: mt08var050 Alambre galvanizado para atar, de 1,30 mm de diámetro; factor de residuo 0.0038
- colocación: mt07ame050aae Malla electrosoldada tipo XX 50, 25x25 cm y Ø 4-4 mm, según NTC 5806 y ASTM A1064 / A1064M; factor de residuo 0.025
- colocación: mt01arg000d Arena cribada; factor de residuo 0.003
- colocación: mt01arg001de Agregado grueso homogeneizado, de tamaño máximo 12,5 mm; factor de residuo 0.00726551
- colocación: mt08cem000d Cemento gris en sacos; factor de residuo 0.0063

## Recursos

**mt07pcl010fprqa** m² Perfil de lámina de acero galvanizado con forma corrugada
Datos técnicos: Coste energético 193.107 MJ; Emisión de CO2 19.533 kg; Código LER 17 04 05; Masa del elemento 7.57 kg; Volumen 0.003605 m3
Residuos:
- embalaje: re170203 Plástico. (componente de residuo); rendimiento 0.032 kg; Código LER 17 02 03; Masa del elemento 1 kg; Volumen 0.001667 m3

**mt07pcl020** m Pieza angular de lámina de acero galvanizado, para remates perimetrales y de voladizos
Datos técnicos: Coste energético 377.275 MJ; Emisión de CO2 38.438 kg; Código LER 17 04 05; Masa del elemento 15 kg; Volumen 0.007143 m3
Residuos:
- embalaje: re170203 Plástico; rendimiento 0.008 kg

**mt07pcl030** Ud Tornillo autotaladrante rosca-metal, para fijación de láminas
Datos técnicos: Coste energético 0.033 MJ; Emisión de CO2 0.003 kg; Código LER 17 04 05; Masa del elemento 0.0014 kg
Residuos:
- embalaje: re150101 Envases de papel y cartón. (componente de residuo); rendimiento 0.001 kg; Código LER 15 01 01; Masa del elemento 1 kg; Volumen 0.001333 m3

**mt07aco020i** Ud Separador homologado para losas
Datos técnicos: Coste energético 1.105 MJ; Emisión de CO2 0.114 kg
Residuos:
- embalaje: re150101 Envases de papel y cartón; rendimiento 0.072 kg

**mt07aco060a** kg Acero en barras corrugadas, Grado 60 (fy=4200 kg/cm²), de varios diámetros, según NTC 2289 y ASTM A 706
Datos técnicos: Coste energético 9.830 MJ; Emisión de CO2 0.510 kg; Código LER 17 04 05; Masa del elemento 1 kg; Volumen 0.000476 m3

**mt08var050** kg Alambre galvanizado para atar, de 1,30 mm de diámetro
Datos técnicos: Coste energético 25.100 MJ; Emisión de CO2 2.560 kg; Código LER 17 04 05; Masa del elemento 1 kg; Volumen 0.000476 m3

**mt07ame050aae** m² Malla electrosoldada tipo XX 50, 25x25 cm y Ø 4-4 mm, según NTC 5806 y ASTM A1064 / A1064M
Datos técnicos: Coste energético 8.021 MJ; Emisión de CO2 0.416 kg; Código LER 17 04 05; Masa del elemento 0.816 kg; Volumen 0.000389 m3

**mt08aaa010a** m³ Agua
Datos técnicos: Coste energético 60.000 MJ; Emisión de CO2 30.000 kg

**mt01arg000d** m³ Arena cribada
Datos técnicos: Coste energético 146.250 MJ; Emisión de CO2 7.800 kg; Código LER 01 04 09; Masa del elemento 1950 kg; Volumen 1.21875 m3

**mt01arg001de** m³ Agregado grueso homogeneizado, de tamaño máximo 12,5 mm
Datos técnicos: Coste energético 146.250 MJ; Emisión de CO2 7.800 kg; Código LER 01 04 08; Masa del elemento 1950 kg; Volumen 1.3 m3

**mt08cem000d** kg Cemento gris en sacos
Datos técnicos: Coste energético 7.174 MJ; Emisión de CO2 0.904 kg; Código LER 17 01 01; Masa del elemento 1 kg; Volumen 0.000667 m3
Residuos:
- embalaje: re150101 Envases de papel y cartón; rendimiento 0.014 kg
- embalaje: re170201 Madera. (componente de residuo); rendimiento 0.001 kg; Código LER 17 02 01; Masa del elemento 1 kg; Volumen 0.000909 m3
- embalaje: re170203 Plástico; rendimiento 0.003 kg

**mt07cem040a** Ud Conector de acero galvanizado con cabeza de disco
Datos técnicos: Coste energético 5.789 MJ; Emisión de CO2 0.434 kg
Residuos:
- embalaje: re150101 Envases de papel y cartón; rendimiento 0.09 kg
- embalaje: re170203 Plástico; rendimiento 0.045 kg
