# Dintel de lámina de acero

- Propiedad del archivo: CYPE Ingenieros S.A.
- Formato: FIEBDC-3/2016
- Programa: Generador de precios de la construcción. CYPE Ingenieros, S.A.
- Fecha: 14/10/2024
- Ámbito geográfico: Colombia
- Divisa: COP
- Costes indirectos: 3 %
- Gastos generales: 13 %
- Beneficio industrial: 6 %
- IVA: 16 %

## F Fachadas y muros divisorios

### FC Dinteles, cargaderos y cajones de persiana

#### FCA De acero

**FCA040** m Dintel de lámina de acero.
Dintel metálico, de lámina de acero S275JR de 2,5 mm de espesor, de 265 mm de anchura, con rigidizadores, acabado galvanizado y lacado con pintura de poliéster para exteriores. Incluso accesorios de fijación.
Incluye: Limpieza y preparación del plano de apoyo del sistema. Replanteo del nivel de apoyo de los elementos. Colocación y fijación provisional del dintel. Aplomado y nivelación. Ejecución de las uniones.
Criterio de medición de proyecto: Longitud medida según documentación gráfica de Proyecto, incluyendo las entregas en los apoyos.
Criterio de medición de obra: Se medirá la longitud realmente ejecutada según especificaciones de Proyecto, incluyendo las entregas en los apoyos.

| Código | Ud | Descripción | Rendimiento | Precio | Importe |
|---|---|---|---|---|---|
| mt20dah010F | m | Dintel metálico, de lámina de acero S275JR de 2,5 mm de espesor, de 265 mm de anchura, con rigidizadores, acabado galvanizado y lacado con pintura de poliéster para exteriores. (material) | 1 | 96822.72 | 96822.720 |
| mt20dah005 | Ud | Kit de accesorios de fijación para dintel de lámina de acero, formado por tirantes de pletina, soportes y fijaciones mecánicas. (material) | 1 | 10761.1 | 10761.100 |
| mo020 | h | Oficial 1ª obra blanca. (mano de obra) | 0.226 | 26625.25 | 6017.307 |
| mo113 | h | Peón de obra blanca. (mano de obra) | 0.452 | 19175.79 | 8667.457 |
| % | % | Herramienta menor | 2 % | 122268.584 | 2445.372 |
|  |  | Costes directos |  |  | 124713.956 |
