# Pilastra

- Propiedad del archivo: CYPE Ingenieros S.A.
- Formato: FIEBDC-3/2016
- Programa: Generador de precios de la construcción. CYPE Ingenieros, S.A.
- Fecha: 18/06/2024
- Ámbito geográfico: Colombia
- Divisa: COP
- Costes indirectos: 3 %
- Gastos generales: 13 %
- Beneficio industrial: 6 %
- IVA: 16 %

## F Fachadas y muros divisorios

### FD Defensas

#### FDB Balaustradas

**FDB020** Ud Pilastra.
Pilastra de piedra tosca para balaustrada de sección cuadrada de 25x25x90 cm, colocada en cerramientos y recibida con mortero de cemento y cal, confeccionado en obra, dosificación 1:1:7. Incluso remate en forma de obelisco de 30x30x42 cm, replanteo, nivelación, rejuntado y limpieza.
Incluye: Limpieza y preparación del borde de apoyo. Replanteo, presentación y montaje en seco de las piezas. Colocación de las piezas de remate. Rejuntado y perfilado de juntas con mortero de cemento.
Criterio de medición de proyecto: Número de unidades previstas, según documentación gráfica de Proyecto.
Criterio de medición de obra: Se medirá el número de unidades realmente ejecutadas según especificaciones de Proyecto.

| Código | Ud | Descripción | Rendimiento | Precio | Importe |
|---|---|---|---|---|---|
| mt20bhp045c | Ud | Columna cuadrado de piedra tosca para balaustrada, 25x25x90 cm, incluso base. (material) | 1 | 80482.07 | 80482.070 |
| mt20bhp065cd | Ud | Remate obelisco de piedra tosca para pilastra de balaustrada, 30x30x42 cm. (material) | 1 | 25361.77 | 25361.770 |
| mt08aaa010a | m³ | Agua. (material) | 0.006 | 3281.16 | 19.687 |
| mt01arg005a | t | Arena de cantera, para mortero preparado en obra. (material) | 0.002 | 45135.97 | 90.272 |
| mt08cem041d | kg | Cemento blanco en sacos. (material) | 0.25 | 1208.56 | 302.140 |
| mt08cal011a | kg | Cal aérea hidratada, con un contenido total de óxido de calcio y óxido de magnesio mayor o igual al 90%, en sacos. (material) | 0.25 | 954.82 | 238.705 |
| mq06hor010 | h | Concretera eléctrica con una capacidad de amasado de 160 l. (maquinaria) | 0.005 | 8706.88 | 43.534 |
| mo020 | h | Oficial 1ª obra blanca. (mano de obra) | 0.226 | 25476.92 | 5757.784 |
| mo113 | h | Peón de obra blanca. (mano de obra) | 0.235 | 18348.75 | 4311.956 |
| % | % | Herramienta menor | 2 % | 116607.918 | 2332.158 |
|  |  | Costes directos |  |  | 118940.076 |

Residuos:
- colocación: mt20bhp045c Columna cuadrado de piedra tosca para balaustrada, 25x25x90 cm, incluso base; factor de residuo 0.0154
- colocación: mt20bhp065cd Remate obelisco de piedra tosca para pilastra de balaustrada, 30x30x42 cm; factor de residuo 0.0154
- colocación: mt01arg005a Arena de cantera, para mortero preparado en obra; factor de residuo 0.00501329
- colocación: mt08cem041d Cemento blanco en sacos; factor de residuo 0.0063
- colocación: mt08cal011a Cal aérea hidratada, con un contenido total de óxido de calcio y óxido de magnesio mayor o igual al 90%, en sacos; factor de residuo 0.042

## Recursos

**mt20bhp045c** Ud Columna cuadrado de piedra tosca para balaustrada, 25x25x90 cm, incluso base
Datos técnicos: Coste energético 86.802 MJ; Emisión de CO2 3.128 kg; Código LER 01 04 13; Masa del elemento 39.1 kg; Volumen 0.026067 m3

**mt20bhp065cd** Ud Remate obelisco de piedra tosca para pilastra de balaustrada, 30x30x42 cm
Datos técnicos: Coste energético 104.673 MJ; Emisión de CO2 3.772 kg; Código LER 01 04 13; Masa del elemento 47.15 kg; Volumen 0.031433 m3

**mt08aaa010a** m³ Agua
Datos técnicos: Coste energético 60.000 MJ; Emisión de CO2 30.000 kg

**mt01arg005a** t Arena de cantera, para mortero preparado en obra
Datos técnicos: Coste energético 75.000 MJ; Emisión de CO2 4.000 kg; Código LER 01 04 08; Masa del elemento 1000 kg; Volumen 0.666667 m3

**mt08cem041d** kg Cemento blanco en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08cal011a** kg Cal aérea hidratada, con un contenido total de óxido de calcio y óxido de magnesio mayor o igual al 90%, en sacos
Datos técnicos: Coste energético 5.019 MJ; Emisión de CO2 0.227 kg; Código LER 17 09 04; Masa del elemento 1 kg; Volumen 0.000667 m3
Residuos:
- embalaje: re150101 Envases de papel y cartón; rendimiento 0.009 kg
- embalaje: re170203 Plástico; rendimiento 0.002 kg
