# Anclaje químico en muro de mampostería

- Propiedad del archivo: CYPE Ingenieros S.A.
- Formato: FIEBDC-3/2016
- Programa: Generador de precios de la construcción. CYPE Ingenieros, S.A.
- Fecha: 18/06/2024
- Ámbito geográfico: Colombia
- Divisa: COP
- Costes indirectos: 3 %
- Gastos generales: 13 %
- Beneficio industrial: 6 %
- IVA: 16 %

## H Remates y ayudas

### HA Anclajes

#### HAF Sobre mampostería

**HAF020** Ud Anclaje químico en muro de mampostería.
Anclaje químico compuesto por resina y varilla roscada de acero inoxidable A4-70, con tuerca y arandela, de 12 mm de diámetro, para fijación de elemento no estructural a muro de mampostería.
Incluye: Replanteo de la posición del anclaje. Ejecución de la perforación. Limpieza del polvo resultante. Preparación del cartucho. Inyección de la resina. Inserción del elemento de fijación. Aplicación del par de apriete con llave dinamométrica. Limpieza de los restos sobrantes.
Criterio de medición de proyecto: Número de unidades previstas, según documentación gráfica de Proyecto.
Criterio de medición de obra: Se medirá el número de unidades realmente ejecutadas según especificaciones de Proyecto.

| Código | Ud | Descripción | Rendimiento | Precio | Importe |
|---|---|---|---|---|---|
| mt26aaq010f | Ud | Anclaje químico compuesto por resina y varilla roscada de acero inoxidable A4-70, según ISO 3506-1; con tuerca y arandela, de 12 mm de diámetro. (material) | 1 | 12090.94 | 12090.940 |
| mo113 | h | Peón de obra blanca. (mano de obra) | 0.043 | 18348.75 | 788.996 |
| % | % | Herramienta menor | 2 % | 12879.936 | 257.599 |
|  |  | Costes directos |  |  | 13137.535 |

## Recursos

**mt26aaq010f** Ud Anclaje químico compuesto por resina y varilla roscada de acero inoxidable A4-70
Datos técnicos: Coste energético 15.985 MJ; Emisión de CO2 1.389 kg; Código LER 17 09 04; Masa del elemento 0.25 kg; Volumen 0.000167 m3
Residuos:
- embalaje: re150101 Envases de papel y cartón. (componente de residuo); rendimiento 0.002 kg; Código LER 15 01 01; Masa del elemento 1 kg; Volumen 0.001333 m3
- embalaje: re170203 Plástico. (componente de residuo); rendimiento 0.002 kg; Código LER 17 02 03; Masa del elemento 1 kg; Volumen 0.001667 m3
