# Burlete autoadhesivo, de aluminio

- Propiedad del archivo: CYPE Ingenieros S.A.
- Formato: FIEBDC-3/2016
- Programa: Generador de precios de la construcción. CYPE Ingenieros, S.A.
- Fecha: 17/06/2025
- Ámbito geográfico: Colombia
- Divisa: COP
- Costes indirectos: 3 %
- Gastos generales: 13 %
- Beneficio industrial: 6 %
- IVA: 16 %

## H Remates y ayudas

### HD Perfiles decorativos

#### HDO Perfiles para puertas

**HDO010** m Burlete autoadhesivo, de aluminio.
Burlete autoadhesivo, de aluminio anodizado, con superficie lisa, de 40 mm de anchura y 15 mm de altura. COLOCACIÓN: sobre el piso y enrasado con la puerta.
Incluye: Preparación de la superficie soporte. Replanteo. Corte y preparación. Colocación y fijación.
Criterio de medición de proyecto: Longitud medida según documentación gráfica de Proyecto. No se ha incrementado la medición por roturas y recortes, ya que en la descomposición se ha considerado un 5% más de piezas.
Criterio de medición de obra: Se medirá la longitud realmente ejecutada según especificaciones de Proyecto.

| Código | Ud | Descripción | Rendimiento | Precio | Importe |
|---|---|---|---|---|---|
| mt18jpc130b | m | Burlete autoadhesivo, de aluminio anodizado, con superficie lisa, de 40 mm de anchura y 15 mm de altura, para colocar sobre el piso y enrasado con la puerta. (material) | 1.05 | 96557.74 | 101385.627 |
| mo023 | h | Oficial 1ª colocador de pisos. (mano de obra) | 0.053 | 36735.58 | 1946.986 |
| % | % | Herramienta menor | 2 % | 103332.613 | 2066.652 |
|  |  | Costes directos |  |  | 105399.265 |

Residuos:
- colocación: mt18jpc130b; factor de residuo 0.024

## Recursos

**mt18jpc130b** m Burlete autoadhesivo
Datos técnicos: Coste energético 35.065 MJ; Emisión de CO2 2.630 kg; Código LER 17 04 02; Masa del elemento 0.3 kg; Volumen 0.0002 m3
Residuos:
- embalaje: re170203 Plástico. (componente de residuo); rendimiento 0.008 kg; Código LER 17 02 03; Masa del elemento 1 kg; Volumen 0.001667 m3
