# Perfil de transición entre pisos al mismo nivel, de acero inoxidable

- Propiedad del archivo: CYPE Ingenieros S.A.
- Formato: FIEBDC-3/2016
- Programa: Generador de precios de la construcción. CYPE Ingenieros, S.A.
- Fecha: 18/06/2024
- Ámbito geográfico: Colombia
- Divisa: COP
- Costes indirectos: 3 %
- Gastos generales: 13 %
- Beneficio industrial: 6 %
- IVA: 16 %

## H Remates y ayudas

### HD Perfiles decorativos

#### HDS Perfiles para juntas entre pisos

**HDS030** m Perfil de transición entre pisos al mismo nivel, de acero inoxidable.
Perfil de transición entre pisos al mismo nivel, de acero inoxidable AISI 304, con superficie lisa, de 50 mm de anchura y 4 mm de altura. COLOCACIÓN: con tornillos.
Incluye: Preparación de la superficie soporte. Replanteo. Corte y preparación. Colocación y fijación.
Criterio de medición de proyecto: Longitud medida según documentación gráfica de Proyecto. No se ha incrementado la medición por roturas y recortes, ya que en la descomposición se ha considerado un 5% más de piezas.
Criterio de medición de obra: Se medirá la longitud realmente ejecutada según especificaciones de Proyecto.

| Código | Ud | Descripción | Rendimiento | Precio | Importe |
|---|---|---|---|---|---|
| mt18jpc070qa | m | Perfil de transición entre pisos al mismo nivel, de acero inoxidable AISI 304, con superficie lisa, de 50 mm de anchura y 4 mm de altura, con taladros para atornillar a la superficie soporte y tornillos. (material) | 1.05 | 22294.76 | 23409.498 |
| mo023 | h | Oficial 1ª colocador de pisos. (mano de obra) | 0.056 | 25476.92 | 1426.708 |
| % | % | Herramienta menor | 2 % | 24836.206 | 496.724 |
|  |  | Costes directos |  |  | 25332.930 |

Residuos:
- colocación: mt18jpc070qa; factor de residuo 0.0045

## Recursos

**mt18jpc070qa** m Perfil de transición entre pisos al mismo nivel
Datos técnicos: Coste energético 11.251 MJ; Emisión de CO2 1.578 kg; Código LER 17 04 05; Masa del elemento 0.22 kg; Volumen 0.000105 m3
Residuos:
- embalaje: re170203 Plástico. (componente de residuo); rendimiento 0.008 kg; Código LER 17 02 03; Masa del elemento 1 kg; Volumen 0.001667 m3
