# Perfil para junta de partición, de aluminio

- Propiedad del archivo: CYPE Ingenieros S.A.
- Formato: FIEBDC-3/2016
- Programa: Generador de precios de la construcción. CYPE Ingenieros, S.A.
- Fecha: 18/06/2024
- Ámbito geográfico: Colombia
- Divisa: COP
- Costes indirectos: 3 %
- Gastos generales: 13 %
- Beneficio industrial: 6 %
- IVA: 16 %

## H Remates y ayudas

### HD Perfiles decorativos

#### HDS Perfiles para juntas entre pisos

**HDS060** m Perfil para junta de partición, de aluminio.
Perfil en L para juntas de partición, de aluminio anodizado, de 40 mm de anchura, 20 mm de altura y 1,3 mm de espesor.
Incluye: Preparación de la superficie soporte. Replanteo. Corte y preparación. Nivelación. Colocación y fijación. Limpieza final.
Criterio de medición de proyecto: Longitud medida según documentación gráfica de Proyecto. No se ha incrementado la medición por roturas y recortes, ya que en la descomposición se ha considerado un 5% más de piezas.
Criterio de medición de obra: Se medirá la longitud realmente ejecutada según especificaciones de Proyecto.

| Código | Ud | Descripción | Rendimiento | Precio | Importe |
|---|---|---|---|---|---|
| mt18jpc091fh | m | Perfil en L para juntas de partición, de aluminio anodizado, de 40 mm de anchura, 20 mm de altura y 1,3 mm de espesor. (material) | 1.05 | 28293.12 | 29707.776 |
| mo023 | h | Oficial 1ª colocador de pisos. (mano de obra) | 0.056 | 25476.92 | 1426.708 |
| % | % | Herramienta menor | 2 % | 31134.484 | 622.690 |
|  |  | Costes directos |  |  | 31757.174 |

Residuos:
- colocación: mt18jpc091fh Perfil en L para juntas de partición, de aluminio anodizado, de 40 mm de anchura, 20 mm de altura y 1,3 mm de espesor; factor de residuo 0.024

## Recursos

**mt18jpc091fh** m Perfil en L para juntas de partición, de aluminio anodizado, de 40 mm de anchura, 20 mm de altura y 1,3 mm de espesor
Datos técnicos: Coste energético 46.495 MJ; Emisión de CO2 3.494 kg; Código LER 17 04 02; Masa del elemento 0.4 kg; Volumen 0.000267 m3
Residuos:
- embalaje: re170203 Plástico. (componente de residuo); rendimiento 0.008 kg; Código LER 17 02 03; Masa del elemento 1 kg; Volumen 0.001667 m3
