# Perfil autoadhesivo de transición entre pisos a distinto nivel, de aluminio

- Propiedad del archivo: CYPE Ingenieros S.A.
- Formato: FIEBDC-3/2016
- Programa: Generador de precios de la construcción. CYPE Ingenieros, S.A.
- Fecha: 18/06/2024
- Ámbito geográfico: Colombia
- Divisa: COP
- Costes indirectos: 3 %
- Gastos generales: 13 %
- Beneficio industrial: 6 %
- IVA: 16 %

## H Remates y ayudas

### HD Perfiles decorativos

#### HDS Perfiles para juntas entre pisos

**HDS021** m Perfil autoadhesivo de transición entre pisos a distinto nivel, de aluminio.
Perfil autoadhesivo de transición entre pisos a distinto nivel, de aluminio anodizado, con superficie lisa, de 39 mm de anchura para salvar desniveles entre 8 y 15 mm.
Incluye: Preparación de la superficie soporte. Replanteo. Corte y preparación. Colocación y fijación.
Criterio de medición de proyecto: Longitud medida según documentación gráfica de Proyecto. No se ha incrementado la medición por roturas y recortes, ya que en la descomposición se ha considerado un 5% más de piezas.
Criterio de medición de obra: Se medirá la longitud realmente ejecutada según especificaciones de Proyecto.

| Código | Ud | Descripción | Rendimiento | Precio | Importe |
|---|---|---|---|---|---|
| mt18jpc060cg | m | Perfil autoadhesivo de transición entre pisos a distinto nivel, de aluminio anodizado, con superficie lisa, de 39 mm de anchura para salvar desniveles entre 8 y 15 mm. (material) | 1.05 | 17111.16 | 17966.718 |
| mo023 | h | Oficial 1ª colocador de pisos. (mano de obra) | 0.056 | 25476.92 | 1426.708 |
| % | % | Herramienta menor | 2 % | 19393.426 | 387.869 |
|  |  | Costes directos |  |  | 19781.295 |

Residuos:
- colocación: mt18jpc060cg; factor de residuo 0.048

## Recursos

**mt18jpc060cg** m Perfil autoadhesivo de transición entre pisos a distinto nivel
Datos técnicos: Coste energético 28.831 MJ; Emisión de CO2 2.167 kg; Código LER 17 04 02; Masa del elemento 0.248 kg; Volumen 0.000165 m3
Residuos:
- embalaje: re170203 Plástico. (componente de residuo); rendimiento 0.005 kg; Código LER 17 02 03; Masa del elemento 1 kg; Volumen 0.001667 m3
