# Sistema de llenado de silo para biomasa

- Propiedad del archivo: CYPE Ingenieros S.A.
- Formato: FIEBDC-3/2016
- Programa: Generador de precios de la construcción. CYPE Ingenieros, S.A.
- Fecha: 14/10/2024
- Ámbito geográfico: Colombia
- Divisa: COP
- Costes indirectos: 3 %
- Gastos generales: 13 %
- Beneficio industrial: 6 %
- IVA: 16 %

## I Instalaciones

### IC Calefacción, refrigeración, climatización y A.C.S.

#### ICQ Calderas de biomasa

**ICQ050** Ud Sistema de llenado de silo para biomasa.
Sistema de llenado horizontal de silo, para combustible de biomasa, formado por motor para transportador helicoidal sinfín, de 5,5 kW de potencia, con protección contra explosiones, cuadro eléctrico para motor y transportador helicoidal sinfín de 8 m de longitud, anclado al paramento mediante soportes. Totalmente montado, conexionado y probado.
Incluye: Replanteo. Nivelación, colocación y fijación de los componentes del sistema. Conexión a la red eléctrica.
Criterio de medición de proyecto: Número de unidades previstas, según documentación gráfica de Proyecto.
Criterio de medición de obra: Se medirá el número de unidades realmente ejecutadas según especificaciones de Proyecto.

| Código | Ud | Descripción | Rendimiento | Precio | Importe |
|---|---|---|---|---|---|
| mt38cbh020d | Ud | Motor para transportador helicoidal sinfín, de 5,5 kW de potencia, con protección contra explosiones, para depósito de difícil accesibilidad en la zona de descarga de combustible. (material) | 1 | 20167117.199999999 | 20167117.200 |
| mt38cbh025a | Ud | Cuadro eléctrico para motor. (material) | 1 | 4275323.67 | 4275323.670 |
| mt38cbh030a | m | Tornillo sinfín de 230 mm de diámetro. (material) | 8 | 652078.89 | 5216631.120 |
| mt38cbh035a | Ud | Soporte intermedio para tornillo sinfín. (material) | 1 | 1877356.15 | 1877356.150 |
| mt38cbh106a | Ud | Supervisión y dirección del procedimiento de ensamblaje y conexionado interno de sistema de llenado horizontal de silo de biomasa. (material) | 1 | 2077186.78 | 2077186.780 |
| mo003 | h | Maestro electricista. (mano de obra) | 7.902 | 27359.16 | 216192.082 |
| mo102 | h | Ayudante electricista. (mano de obra) | 7.902 | 19865.18 | 156974.652 |
| % | % | Herramienta menor | 2 % | 33986781.654 | 679735.633 |
|  |  | Costes directos |  |  | 34666517.287 |
