# Ducto de lámina galvanizada

- Propiedad del archivo: CYPE Ingenieros S.A.
- Formato: FIEBDC-3/2016
- Programa: Generador de precios de la construcción. CYPE Ingenieros, S.A.
- Fecha: 30/10/2025
- Ámbito geográfico: Colombia
- Divisa: COP
- Costes indirectos: 3 %
- Gastos generales: 13 %
- Beneficio industrial: 6 %
- IVA: 16 %

## I Instalaciones

### IC Calefacción, refrigeración, climatización y A.C.S.

#### ICR Sistemas de conducción de aire

**ICR020** m² Ducto de lámina galvanizada.
Red de ductos de distribución de aire para climatización, constituida por ductos de lámina galvanizada de 1,2 mm de espesor y juntas transversales con vaina deslizante tipo bayoneta. Incluso embocaduras, derivaciones, accesorios de montaje, elementos de fijación y piezas especiales.
Incluye: Replanteo del recorrido de los ductos. Marcado y posterior anclaje de los soportes de los ductos. Montaje y fijación de ductos. Comprobación de su correcto funcionamiento.
Criterio de medición de proyecto: Superficie proyectada, según documentación gráfica de Proyecto, calculada como producto del perímetro por la longitud del tramo, medida entre los ejes de los elementos o de los puntos a conectar, sin descontar las piezas especiales.
Criterio de medición de obra: Se medirá la superficie realmente ejecutada según especificaciones de Proyecto.

| Código | Ud | Descripción | Rendimiento | Precio | Importe |
|---|---|---|---|---|---|
| mt42con115g | Ud | Repercusión, por m², de material auxiliar para fijación a la obra de ductos autoportantes para la distribución de aire en ventilación y climatización. (material) | 1 | 14016.86 | 14016.860 |
| mt42con110g | m² | Lámina galvanizada de 1,2 mm de espesor, y juntas transversales con vaina deslizante tipo bayoneta, para la formación de ductos autoportantes para la distribución de aire en ventilación y climatización. (material) | 1.05 | 93445.71 | 98117.996 |
| mo013 | h | Oficial 1ª instalador de ductos de lámina metálica. (mano de obra) | 0.584 | 37753.36 | 22047.962 |
| mo084 | h | Ayudante instalador de ductos de lámina metálica. (mano de obra) | 0.584 | 27459.1 | 16036.114 |
| % | % | Herramienta menor | 2 % | 150218.932 | 3004.379 |
|  |  | Costes directos |  |  | 153223.311 |

Residuos:
- colocación: mt42con110g; factor de residuo 0.0165018

## Recursos

**mt42con110g** m² Lámina galvanizada de 1,2 mm de espesor
Datos técnicos: Coste energético 133.855 MJ; Emisión de CO2 5.445 kg; Código LER 17 04 05; Masa del elemento 9.36 kg; Volumen 0.004457 m3
Residuos:
- embalaje: re170203 Plástico. (componente de residuo); rendimiento 0.023 kg; Código LER 17 02 03; Masa del elemento 1 kg; Volumen 0.001667 m3
