# Base de toma de corriente empotrada

- Propiedad del archivo: CYPE Ingenieros S.A.
- Formato: FIEBDC-3/2016
- Programa: Generador de precios de la construcción. CYPE Ingenieros, S.A.
- Fecha: 19/05/2025
- Ámbito geográfico: Colombia
- Divisa: COP
- Costes indirectos: 3 %
- Gastos generales: 13 %
- Beneficio industrial: 6 %
- IVA: 16 %

## I Instalaciones

### IE Eléctricas

#### IEM Mecanismos

**IEM060** Ud Base de toma de corriente empotrada.
Base de toma de corriente bipolar con contacto de tierra (2P+T), tipo Schuko y toma doble con conector hembra USB tipo A y conector hembra USB tipo C, gama básica formada por mecanismo para base de toma de corriente con contacto de tierra (2P+T), tipo Schuko, con obturador para protección infantil y toma doble con conector hembra USB tipo A y conector hembra USB tipo C, tapa para base de toma de corriente con contacto de tierra (2P+T), tipo Schuko y toma doble de USB, de material termoplástico, libre de halógenos, color blanco acabado brillante y marco embellecedor para 1 elemento, de material termoplástico, libre de halógenos, color blanco acabado brillante. Instalación empotrada.
Criterio de valoración económica: El precio no incluye la caja para mecanismo empotrado.
Incluye: Montaje, conexionado y comprobación de su correcto funcionamiento.
Criterio de medición de proyecto: Número de unidades previstas, según documentación gráfica de Proyecto.
Criterio de medición de obra: Se medirá el número de unidades realmente ejecutadas según especificaciones de Proyecto.

| Código | Ud | Descripción | Rendimiento | Precio | Importe |
|---|---|---|---|---|---|
| mt33nie078a | Ud | Mecanismo para base de toma de corriente con contacto de tierra (2P+T), tipo Schuko, con obturador para protección infantil y toma doble con conector hembra USB tipo A y conector hembra USB tipo C, intensidad asignada 16 A, tensión asignada 250 V, de 2 A y 5 V, grado de protección IP20, para empotrar. (material) | 1 | 655328.36 | 655328.360 |
| mt33nie079a | Ud | Tapa para base de toma de corriente con contacto de tierra (2P+T), tipo Schuko y toma doble de USB, de material termoplástico, libre de halógenos, color blanco acabado brillante. (material) | 1 | 75964.92 | 75964.920 |
| mt33nie001aaa | Ud | Marco embellecedor para 1 elemento, de material termoplástico, libre de halógenos, color blanco acabado brillante. (material) | 1 | 44145.04 | 44145.040 |
| mo003 | h | Maestro electricista. (mano de obra) | 0.202 | 37753.36 | 7626.179 |
| % | % | Herramienta menor | 2 % | 783064.499 | 15661.290 |
|  |  | Costes directos |  |  | 798725.789 |

## Recursos

**mt33nie078a** Ud Mecanismo para base de toma de corriente con contacto de tierra (2P+T)
Datos técnicos: Coste energético 4.602 MJ; Emisión de CO2 0.291 kg
Residuos:
- embalaje: re150101 Envases de papel y cartón. (componente de residuo); rendimiento 0.079 kg; Código LER 15 01 01; Masa del elemento 1 kg; Volumen 0.001333 m3
- embalaje: re170203 Plástico. (componente de residuo); rendimiento 0.009 kg; Código LER 17 02 03; Masa del elemento 1 kg; Volumen 0.001667 m3

**mt33nie001aaa** Ud Marco embellecedor para 1 elemento, de material termoplástico, libre de halógenos, color blanco acabado brillante
Datos técnicos: Coste energético 3.019 MJ; Emisión de CO2 0.175 kg
Residuos:
- embalaje: re150101 Envases de papel y cartón; rendimiento 0.03 kg
