# Canalización

- Propiedad del archivo: CYPE Ingenieros S.A.
- Formato: FIEBDC-3/2016
- Programa: Generador de precios de la construcción. CYPE Ingenieros, S.A.
- Fecha: 14/10/2024
- Ámbito geográfico: Colombia
- Divisa: COP
- Costes indirectos: 3 %
- Gastos generales: 13 %
- Beneficio industrial: 6 %
- IVA: 16 %

## I Instalaciones

### IE Eléctricas

#### IEO Canalizaciones

**IEO010** m Canalización.
Canalización de tubo rígido de PVC, enchufable, curvable en caliente, de color gris RAL 7035, de 16 mm de diámetro nominal, resistencia a la compresión 750 N, resistencia al impacto 2 julios, con grado de protección IP44. Instalación fija en superficie.
Incluye: Replanteo. Colocación y fijación del tubo.
Criterio de medición de proyecto: Longitud medida según documentación gráfica de Proyecto.
Criterio de medición de obra: Se medirá la longitud realmente ejecutada según especificaciones de Proyecto.

| Código | Ud | Descripción | Rendimiento | Precio | Importe |
|---|---|---|---|---|---|
| mt35aia210a | m | Tubo rígido de PVC, enchufable, curvable en caliente, de color gris RAL 7035, de 16 mm de diámetro nominal, para canalización fija en superficie. Resistencia a la compresión 750 N, resistencia al impacto 2 julios, temperatura de trabajo -15°C hasta 90°C, con grado de protección IP44, propiedades eléctricas: aislante, no propagador de la llama. Incluso abrazaderas, elementos de sujeción y accesorios (curvas, manguitos, tes, codos y curvas flexibles). (material) | 1 | 8737 | 8737.000 |
| mo003 | h | Maestro electricista. (mano de obra) | 0.04 | 27359.16 | 1094.366 |
| mo102 | h | Ayudante electricista. (mano de obra) | 0.056 | 19865.18 | 1112.450 |
| % | % | Herramienta menor | 2 % | 10943.816 | 218.876 |
|  |  | Costes directos |  |  | 11162.692 |

Residuos:
- colocación: mt35aia210a; factor de residuo 0.0275

## Recursos

**mt35aia210a** m Tubo rígido de PVC
Datos técnicos: Coste energético 10.269 MJ; Emisión de CO2 0.510 kg; Código LER 17 02 03; Masa del elemento 0.106 kg; Volumen 0.000177 m3
