# Pieza para canal protectora para alojamiento de cables eléctricos y de telecomunicación

- Propiedad del archivo: CYPE Ingenieros S.A.
- Formato: FIEBDC-3/2016
- Programa: Generador de precios de la construcción. CYPE Ingenieros, S.A.
- Fecha: 14/10/2024
- Ámbito geográfico: Colombia
- Divisa: COP
- Costes indirectos: 3 %
- Gastos generales: 13 %
- Beneficio industrial: 6 %
- IVA: 16 %

## I Instalaciones

### IE Eléctricas

#### IEO Canalizaciones

**IEO035** Ud Pieza para canal protectora para alojamiento de cables eléctricos y de telecomunicación.
Ángulo de PVC, color gris RAL 7035, de 16x16 mm.
Incluye: Replanteo. Colocación.
Criterio de medición de proyecto: Número de unidades previstas, según documentación gráfica de Proyecto.
Criterio de medición de obra: Se medirá el número de unidades realmente ejecutadas según especificaciones de Proyecto.

| Código | Ud | Descripción | Rendimiento | Precio | Importe |
|---|---|---|---|---|---|
| mt35une103aa | Ud | Ángulo de PVC, color gris RAL 7035, de 16x16 mm, para colocar a presión. (material) | 1 | 9364.81 | 9364.810 |
| mo003 | h | Maestro electricista. (mano de obra) | 0.062 | 27359.16 | 1696.268 |
| mo102 | h | Ayudante electricista. (mano de obra) | 0.062 | 19865.18 | 1231.641 |
| % | % | Herramienta menor | 2 % | 12292.719 | 245.854 |
|  |  | Costes directos |  |  | 12538.573 |
